# Vallado provisional de solar con placas prefabricadas de hormigón

- Propiedad del archivo: CYPE Ingenieros S.A.
- Formato: FIEBDC-3/2016
- Programa: Generador de precios de la construcción. CYPE Ingenieros, S.A.
- Fecha: 12/06/2024
- Divisa: EUR
- Costes indirectos: 3 %
- IVA: 21 %

## Y Seguridad y salud

### YC Sistemas de protección colectiva

#### YCR Vallado provisional de solar

**YCR040** m Vallado provisional de solar con placas prefabricadas de hormigón.
Vallado provisional de solar, de 2 m de altura, compuesto por placas aligeradas de hormigón armado, de 1,92x0,40 m y 4 cm de espesor, amortizables en 5 usos, y soportes prefabricados de hormigón armado, de 2,5 m de longitud y 12x14 cm de sección, anclados al terreno mediante dados de hormigón HM-20/P/20/X0 de 60x60x60 cm, cada 2,0 m, amortizables en 5 usos.
Criterio de medición de proyecto: Longitud medida según Estudio o Estudio Básico de Seguridad y Salud.
Criterio de medición de obra: Se medirá la longitud realmente montada según especificaciones de Estudio o Estudio Básico de Seguridad y Salud.

| Código | Ud | Descripción | Rendimiento | Precio | Importe |
|---|---|---|---|---|---|
| mt50spv065 | Ud | Placa aligerada de hormigón armado de 1,92x0,4 m y 4 cm de espesor. (material) | 0.5 | 11.33 | 5.665 |
| mt50spv060a | Ud | Poste prefabricado de hormigón armado de 2,5 m de longitud y 12x14 cm de sección. (material) | 0.14 | 26.62 | 3.727 |
| mt10hmf010tLc | m³ | Hormigón HM-20/P/20/X0, fabricado en central. (material) | 0.151 | 83.57 | 12.619 |
| mo119 | h | Oficial 1ª Seguridad y Salud. (mano de obra) | 0.55 | 22.13 | 12.172 |
| mo120 | h | Peón Seguridad y Salud. (mano de obra) | 0.55 | 20.78 | 11.429 |
| % | % | Costes directos complementarios | 2 % | 45.612 | 0.912 |
|  |  | Costes directos |  |  | 46.524 |

Residuos:
- colocación: mt50spv065 Placa aligerada de hormigón armado de 1,92x0,4 m y 4 cm de espesor; factor de residuo 1
- colocación: mt50spv060a Poste prefabricado de hormigón armado de 2,5 m de longitud y 12x14 cm de sección; factor de residuo 1
- colocación: mt10hmf010tLc Hormigón HM-20/P/20/X0, fabricado en central; factor de residuo 0.00139589

## Recursos

**mt50spv065** Ud Placa aligerada de hormigón armado de 1,92x0,4 m y 4 cm de espesor
Datos técnicos: Coste energético 62.370 MJ; Emisión de CO2 8.190 kg; Código LER 17 01 01; Masa del elemento 63 kg; Volumen 0.042 m3

**mt50spv060a** Ud Poste prefabricado de hormigón armado de 2,5 m de longitud y 12x14 cm de sección
Datos técnicos: Coste energético 79.200 MJ; Emisión de CO2 10.400 kg; Código LER 17 01 01; Masa del elemento 80 kg; Volumen 0.053333 m3

**mt10hmf010tLc** m³ Hormigón HM-20/P/20/X0, fabricado en central
Datos técnicos: Coste energético 1840.000 MJ; Emisión de CO2 230.000 kg; Código LER 17 01 01; Masa del elemento 2300 kg; Volumen 1.533333 m3
