# Colector enterrado, sistema Akasison "JIMTEN-ALIAXIS"

- Propiedad del archivo: CYPE INGENIEROS, S.A.
- Formato: FIEBDC-3/2002
- Divisa: EUR
- Costes indirectos: 3.00 %
- IVA: 21.00 %

## A Acondicionamiento del terreno

### AS Red de saneamiento horizontal

#### ASC Colectores

**ASC015** m Colector enterrado, sistema Akasison "JIMTEN-ALIAXIS".
Colector enterrado formado por tubería templada mediante tratamiento térmico adicional, de polietileno de alta densidad (PEAD/HDPE), de 110 mm de diámetro exterior y 4,3 mm de espesor, sistema Akasison "JIMTEN-ALIAXIS", con manguitos electrosoldables y codos a 45° para conexión con la bajante, colocado sobre lecho de arena de 10 cm de espesor, debidamente compactada y nivelada con pisón vibrante de guiado manual, relleno lateral compactando hasta los riñones y posterior relleno con la misma arena hasta 30 cm por encima de la generatriz superior de la tubería.
Criterio de valoración económica: El precio no incluye la excavación ni el relleno principal.
Incluye: Replanteo y trazado del colector en planta y pendientes. Presentación en seco de tubos y piezas especiales. Vertido de la arena en el fondo de la zanja. Descenso y colocación de los tubos en el fondo de la zanja. Montaje, conexionado y comprobación de su correcto funcionamiento. Ejecución del relleno envolvente. Realización de pruebas de servicio.
Criterio de medición de proyecto: Longitud medida en proyección horizontal, según documentación gráfica de Proyecto.
Criterio de medición de obra: Se medirá, en proyección horizontal, la longitud realmente ejecutada según especificaciones de Proyecto.

| Código | Ud | Descripción | Rendimiento | Precio | Importe |
|---|---|---|---|---|---|
| mt01ara010a | m³ | Arena con granulometría de 0 a 5 mm de diámetro, limpia. (material) | 0.299 | 14.30 | 4.28 |
| mt11aka150g | Ud | Codo 45° de polietileno de alta densidad (PEAD/HDPE), de 110 mm de diámetro exterior y 4,2 mm de espesor, sistema Akasison "JIMTEN-ALIAXIS". (material) | 0.400 | 6.75 | 2.70 |
| mt11aka040hc | m | Tubería templada mediante tratamiento térmico adicional, de polietileno de alta densidad (PEAD/HDPE), de 110 mm de diámetro exterior y 4,3 mm de espesor, sistema Akasison "JIMTEN-ALIAXIS", en tramos de 5 m de longitud. (material) | 1.050 | 14.00 | 14.70 |
| mt11aka100g | Ud | Manguito electrosoldable de polietileno de alta densidad (PEAD/HDPE), de 110 mm de diámetro interior, sistema Akasison "JIMTEN-ALIAXIS". (material) | 0.400 | 7.39 | 2.96 |
| mq04dua020b | h | Dumper de descarga frontal de 2 t de carga útil. (maquinaria) | 0.024 | 10.38 | 0.25 |
| mq02rop020 | h | Pisón vibrante de guiado manual, de 80 kg, con placa de 30x30 cm, tipo rana. (maquinaria) | 0.180 | 3.92 | 0.71 |
| mq02cia020j | h | Camión cisterna, de 8 m³ de capacidad. (maquinaria) | 0.002 | 118.90 | 0.24 |
| mo020 | h | Oficial 1ª construcción. (mano de obra) | 0.048 | 23.10 | 1.11 |
| mo113 | h | Peón ordinario construcción. (mano de obra) | 0.144 | 21.69 | 3.12 |
| mo008 | h | Oficial 1ª fontanero. (mano de obra) | 0.083 | 23.74 | 1.97 |
| mo107 | h | Ayudante fontanero. (mano de obra) | 0.041 | 21.90 | 0.90 |
| % | % | Costes directos complementarios | 2 % | 32.94 | 0.66 |
|  |  | Costes directos |  |  | 33.60 |
