# Reparación de la excavación de bataches en muros pantalla

- Propiedad del archivo: CYPE INGENIEROS, S.A.
- Formato: FIEBDC-3/2002
- Divisa: EUR
- Costes indirectos: 3.00 %
- IVA: 21.00 %

## C Cimentaciones

### CC Contenciones

#### CCP Muros pantalla

**CCP032** m² Reparación de la excavación de bataches en muros pantalla.
Reparación de la excavación de bataches en muros pantalla, excavando nuevamente la superficie deteriorada debido a hundimientos y derrumbes incontrolados del terreno, posterior a la realización del relleno de las oquedades con mortero pobre de cemento.
Criterio de valoración económica: El precio no incluye el mortero pobre de cemento.
Incluye: Excavación en sucesivas franjas horizontales y extracción de tierras. Carga a camión de los materiales excavados.
Criterio de medición de proyecto: Superficie estimada según estudio geotécnico del terreno.
Criterio de medición de obra: Se medirá la superficie de muro pantalla realmente excavada según especificaciones de Proyecto.

| Código | Ud | Descripción | Rendimiento | Precio | Importe |
|---|---|---|---|---|---|
| mq03pae070 | h | Maquinaria para reparación de la excavación deteriorada de bataches en muros pantalla, excavando nuevamente la superficie deteriorada debido a hundimientos y derrumbes incontrolados del terreno. (maquinaria) | 0.850 | 95.95 | 81.56 |
| mo020 | h | Oficial 1ª construcción. (mano de obra) | 0.400 | 23.10 | 9.24 |
| mo113 | h | Peón ordinario construcción. (mano de obra) | 0.400 | 21.69 | 8.68 |
| % | % | Costes directos complementarios | 2 % | 99.48 | 1.99 |
|  |  | Costes directos |  |  | 101.47 |
