# Transporte, puesta en obra y retirada de equipo completo para la realización de anclajes al terreno

- Propiedad del archivo: CYPE INGENIEROS, S.A.
- Formato: FIEBDC-3/2002
- Divisa: EUR
- Costes indirectos: 3.00 %
- IVA: 21.00 %

## C Cimentaciones

### CC Contenciones

#### CCP Muros pantalla

**CCP080** Ud Transporte, puesta en obra y retirada de equipo completo para la realización de anclajes al terreno.
Transporte, puesta en obra y retirada de equipo completo de perforación y tesado, para la realización de anclajes al terreno en muros, a una distancia de hasta 50 km.
Criterio de valoración económica: El precio incluye el desplazamiento a la obra del personal especializado y el traslado del equipo entre diferentes emplazamientos dentro de la misma obra.
Incluye: Transporte a la obra. Montaje del equipo. Desmontaje del equipo. Retirada del equipo.
Criterio de medición de proyecto: Número de unidades previstas, según documentación gráfica de Proyecto.
Criterio de medición de obra: Se medirá el número de unidades realmente ejecutadas según especificaciones de Proyecto.

| Código | Ud | Descripción | Rendimiento | Precio | Importe |
|---|---|---|---|---|---|
| mq03pan010a | Ud | Transporte, puesta en obra y retirada de equipo completo para realización de anclajes al terreno, a una distancia de hasta 50 km. (maquinaria) | 1.000 | 4536.00 | 4536.00 |
| % | % | Costes directos complementarios | 2 % | 4536.00 | 90.72 |
|  |  | Costes directos |  |  | 4626.72 |
