# Mampara de acero

- Propiedad del archivo: CYPE INGENIEROS, S.A.
- Formato: FIEBDC-3/2002
- Divisa: EUR
- Costes indirectos: 3.00 %
- IVA: 21.00 %

## F Fachadas y particiones

### FO Mamparas y tabiques móviles

#### FOA De acero

**FOA010** Ud Mampara de acero.
Mampara de 4x2,9 m, acristalada en la mitad de su superficie con luna incolora y la otra mitad de panel machihembrado compuesto por dos chapas de de acero galvanizado y plastificado con PVC y aislamiento intermedio de lana mineral, puerta interior de acero galvanizado y plastificado con PVC de 2,10x0,90 m, perfiles de acero galvanizado y plastificado con PVC y remate superior de panel machihembrado compuesto por dos chapas de de acero galvanizado y plastificado con PVC. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010c | m² | Panel ciego machihembrado para mamparas, formado por dos chapas de acero galvanizado y plastificado con PVC con aislamiento intermedio de lana mineral de conductividad térmica 0,039 W/(mK). (material) | 6.270 | 112.70 | 706.63 |
| mt26mac020c | m | Perfil en "U" de acero galvanizado de acero galvanizado y plastificado con PVC para mamparas. (material) | 5.900 | 8.61 | 50.80 |
| mt26mac030c | m | Rodapié de acero galvanizado y plastificado con PVC para mamparas. (material) | 3.000 | 7.24 | 21.72 |
| mt21vpi010d | m² | Luna incolora, de 8 mm de espesor. Según UNE-EN 410 y UNE-EN 673. (material) | 3.150 | 30.50 | 96.08 |
| mt26mac040 | m | Perfil de aluminio lacado para recibido del vidrio en mamparas. (material) | 10.200 | 5.83 | 59.47 |
| mt26mac050c | Ud | Puerta sencilla de una hoja de acero galvanizado y plastificado con PVC para colocar en mamparas, incluso herrajes. (material) | 1.000 | 401.83 | 401.83 |
| op00ato010 |  | Atornillador. | 1.000 | 0.00 | 0.00 |
| mo011 | h | Oficial 1ª montador. (mano de obra) | 6.000 | 23.74 | 142.44 |
| mo080 | h | Ayudante montador. (mano de obra) | 6.000 | 21.94 | 131.64 |
| % | % | Costes directos complementarios | 2 % | 1610.61 | 32.21 |
|  |  | Costes directos |  |  | 1642.82 |
