# Partición acristalada fija, sin perfiles verticales

- Propiedad del archivo: CYPE INGENIEROS, S.A.
- Formato: FIEBDC-3/2002
- Divisa: EUR
- Costes indirectos: 3.00 %
- IVA: 21.00 %

## F Fachadas y particiones

### FU Cerramientos acristalados y particiones acristaladas

#### FUD Particiones acristaladas

**FUD020** Ud Partición acristalada fija, sin perfiles verticales.
Partición acristalada fija, sin perfiles verticales, de 500 cm de anchura y 250 cm de altura total, formada por: perfiles de aluminio lacado color blanco y vidrio laminar de seguridad, 4+4 mm, incoloro, clasificación de prestaciones 2B2, según UNE-EN 12600.
Incluye: Replanteo y marcado de los puntos de fijación. Aplomado, nivelación y fijación de los perfiles que forman el entramado. Colocación y fijación de las hojas de vidrio. Tratamiento de juntas. Remate del perímetro del elemento, por las dos caras.
Criterio de medición de proyecto: Número de unidades previstas, según documentación gráfica de Proyecto.
Criterio de medición de obra: Se medirá el número de unidades realmente ejecutadas según especificaciones de Proyecto.

| Código | Ud | Descripción | Rendimiento | Precio | Importe |
|---|---|---|---|---|---|
| mt21csy030a | m | Perfil compuesto de aluminio, lacado color blanco. (material) | 5.250 | 20.17 | 105.89 |
| mt21csy030g | m | Perfil superior de aluminio, lacado color blanco. (material) | 5.250 | 10.35 | 54.34 |
| mt21csy030m | m | Perfil de remate lateral de aluminio, lacado color blanco. (material) | 4.375 | 3.33 | 14.57 |
| mt21ves010na | m² | Vidrio laminar de seguridad, compuesto por dos lunas de 4 mm de espesor unidas mediante una lámina incolora de butiral de polivinilo, de 0,38 mm de espesor, clasificación de prestaciones 2B2, según UNE-EN 12600. Según UNE-EN ISO 12543-2 y UNE-EN 14449 (material) | 13.125 | 31.61 | 414.88 |
| mt21csy035c | m | Junta de acristalamiento de 4 mm de espesor, para partición acristalada fija. (material) | 20.000 | 0.80 | 16.00 |
| mt21csy036a | Ud | Junta de unión entre hojas de vidrio, de policarbonato, para partición acristalada fija. (material) | 4.375 | 14.15 | 61.91 |
| op00ato010 |  | Atornillador. | 1.000 | 0.00 | 0.00 |
| mo011 | h | Oficial 1ª montador. (mano de obra) | 2.154 | 22.74 | 48.98 |
| mo080 | h | Ayudante montador. (mano de obra) | 2.154 | 21.02 | 45.28 |
| % | % | Costes directos complementarios | 2 % | 761.85 | 15.24 |
|  |  | Costes directos |  |  | 777.09 |
