# Cable coaxial

- Propiedad del archivo: CYPE INGENIEROS, S.A.
- Formato: FIEBDC-3/2002
- Divisa: EUR
- Costes indirectos: 3.00 %
- IVA: 21.00 %

## I Instalaciones

### IA Audiovisuales

#### IAA Red de cables coaxiales

**IAA100** m Cable coaxial.
Cable coaxial clase A, de 75 ± 2 Ohm, reacción al fuego clase Dca-s2,d2,a2 según UNE-EN 50575, con conductor central de cobre de 1 ± 0,02 mm de diámetro, dieléctrico de polietileno expanso de 4,5 ± 0,1 mm de diámetro, pantalla de cinta de aluminio y poliéster, malla de hilos trenzados de aluminio y cubierta exterior de LSFH libre de halógenos, con baja emisión de humos y gases corrosivos de 6,5 ± 0,1 mm de diámetro de color gris. Incluso accesorios y elementos de sujeción.
Incluye: Tendido de cables.
Criterio de medición de proyecto: Longitud medida según documentación gráfica de Proyecto.
Criterio de medición de obra: Se medirá la longitud realmente ejecutada según especificaciones de Proyecto.

| Código | Ud | Descripción | Rendimiento | Precio | Importe |
|---|---|---|---|---|---|
| mt40cfr015d | m | Cable coaxial clase A, de 75 ± 2 Ohm, reacción al fuego clase Dca-s2,d2,a2 según UNE-EN 50575, con conductor central de cobre de 1 ± 0,02 mm de diámetro, dieléctrico de polietileno expanso de 4,5 ± 0,1 mm de diámetro, pantalla de cinta de aluminio y poliéster, malla de hilos trenzados de aluminio y cubierta exterior de LSFH libre de halógenos, con baja emisión de humos y gases corrosivos de 6,5 ± 0,1 mm de diámetro de color gris. (material) | 1.000 | 0.53 | 0.53 |
| mo001 | h | Oficial 1ª instalador de telecomunicaciones. (mano de obra) | 0.015 | 22.74 | 0.34 |
| mo056 | h | Ayudante instalador de telecomunicaciones. (mano de obra) | 0.015 | 20.98 | 0.31 |
| % | % | Costes directos complementarios | 2 % | 1.18 | 0.02 |
|  |  | Costes directos |  |  | 1.20 |
