# Toma de fibra óptica

- Propiedad del archivo: CYPE INGENIEROS, S.A.
- Formato: FIEBDC-3/2002
- Divisa: EUR
- Costes indirectos: 3.00 %
- IVA: 21.00 %

## I Instalaciones

### IA Audiovisuales

#### IAO Red de cables de fibra óptica

**IAO040** Ud Toma de fibra óptica.
Toma de fibra óptica con conector tipo SC simple, soporte y marco.
Incluye: Montaje, conexionado y comprobación de su correcto funcionamiento.
Criterio de medición de proyecto: Número de unidades previstas, según documentación gráfica de Proyecto.
Criterio de medición de obra: Se medirá el número de unidades realmente ejecutadas según especificaciones de Proyecto.

| Código | Ud | Descripción | Rendimiento | Precio | Importe |
|---|---|---|---|---|---|
| mt40fod040a | Ud | Toma de fibra óptica con conector tipo SC simple, soporte y marco. (material) | 1.000 | 15.28 | 15.28 |
| mo001 | h | Oficial 1ª instalador de telecomunicaciones. (mano de obra) | 0.220 | 22.74 | 5.00 |
| % | % | Costes directos complementarios | 2 % | 20.28 | 0.41 |
|  |  | Costes directos |  |  | 20.69 |
