# Tubería de cobre

- Propiedad del archivo: CYPE INGENIEROS, S.A.
- Formato: FIEBDC-3/2002
- Divisa: EUR
- Costes indirectos: 3.00 %
- IVA: 21.00 %

## I Instalaciones

### IH Tuberías para fluidos

#### IHC Tuberías de cobre

**IHC010** m Tubería de cobre.
Tubería formada por tubo de cobre rígido con pared de 1 mm de espesor y 10/12 mm de diámetro. Instalación en superficie. Incluso material auxiliar para montaje y sujeción a la obra, accesorios y piezas especiales.
Incluye: Replanteo. Colocación y fijación de tubos, accesorios y piezas especiales. Realización de pruebas de servicio.
Criterio de medición de proyecto: Longitud medida según documentación gráfica de Proyecto.
Criterio de medición de obra: Se medirá la longitud realmente ejecutada según especificaciones de Proyecto.

| Código | Ud | Descripción | Rendimiento | Precio | Importe |
|---|---|---|---|---|---|
| mt37tca400a | Ud | Material auxiliar para montaje y sujeción a la obra de las tuberías de cobre rígido, de 10/12 mm de diámetro. (material) | 1.000 | 0.22 | 0.22 |
| mt37tca010ag | m | Tubo de cobre rígido con pared de 1 mm de espesor y 10/12 mm de diámetro, según UNE-EN 1057, con el precio incrementado el 30% en concepto de accesorios y piezas especiales. (material) | 1.000 | 5.59 | 5.59 |
| op00ato010 |  | Atornillador. | 1.000 | 0.00 | 0.00 |
| op00mar010 |  | Martillo. | 1.000 | 0.00 | 0.00 |
| op00tal010 |  | Taladro. | 1.000 | 0.00 | 0.00 |
| mo008 | h | Oficial 1ª fontanero. (mano de obra) | 0.205 | 22.74 | 4.66 |
| mo107 | h | Ayudante fontanero. (mano de obra) | 0.205 | 20.98 | 4.30 |
| % | % | Costes directos complementarios | 2 % | 14.77 | 0.30 |
|  |  | Costes directos |  |  | 15.07 |
