# Aireador de triple capa de polipropileno

- Propiedad del archivo: CYPE INGENIEROS, S.A.
- Formato: FIEBDC-3/2002
- Divisa: EUR
- Costes indirectos: 3.00 %
- IVA: 21.00 %

## I Instalaciones

### IS Evacuación de aguas

#### ISB Bajantes

**ISB035** Ud Aireador de triple capa de polipropileno, insonorizado, gama Triplus "ITALSAN", de 110 mm de diámetro, de color azul, con extremo abocardado y junta elástica, 3 entradas horizontales de 110 mm de diámetro y 3 entradas horizontales de 75 mm de diámetro, todas ellas con tapa, conectado a la bajante con unión a presión con junta elástica.
Aireador de triple capa de polipropileno, insonorizado, gama Triplus "ITALSAN", de 110 mm de diámetro, de color azul, con extremo abocardado y junta elástica, 3 entradas horizontales de 110 mm de diámetro y 3 entradas horizontales de 75 mm de diámetro, todas ellas con tapa, conectado a la bajante con unión a presión con junta elástica.
Incluye: Replanteo. Montaje y conexionado.
Criterio de medición de proyecto: Número de unidades previstas, según documentación gráfica de Proyecto.
Criterio de medición de obra: Se medirá el número de unidades realmente ejecutadas según especificaciones de Proyecto.

| Código | Ud | Descripción | Rendimiento | Precio | Importe |
|---|---|---|---|---|---|
| mt36tii020g | Ud | Aireador de triple capa de polipropileno, insonorizado, gama Triplus "ITALSAN", de 110 mm de diámetro, de color azul, con extremo abocardado y junta elástica, 3 entradas horizontales de 110 mm de diámetro y 3 entradas horizontales de 75 mm de diámetro, todas ellas con tapa, para eliminar la ventilación secundaría en bajantes de aguas residuales y pluviales. (material) | 1.000 | 95.73 | 95.73 |
| mo008 | h | Oficial 1ª fontanero. (mano de obra) | 0.100 | 19.56 | 1.96 |
| mo107 | h | Ayudante fontanero. (mano de obra) | 0.100 | 18.01 | 1.80 |
| % | % | Costes directos complementarios | 2 % | 99.49 | 1.99 |
|  |  | Costes directos |  |  | 101.48 |
