# Plataforma giratoria para desplazamiento de vehículos. Colocación por debajo del nivel del suelo

- Propiedad del archivo: CYPE INGENIEROS, S.A.
- Formato: FIEBDC-3/2002
- Divisa: EUR
- Costes indirectos: 3.00 %
- IVA: 21.00 %

## I Instalaciones

### IT Transporte

#### ITP Plataformas giratorias

**ITP010** Ud Plataforma giratoria para desplazamiento de vehículos. Colocación por debajo del nivel del suelo.
Plataforma giratoria, para uso interior, de chapa lagrimada de acero galvanizado y estructura de perfiles de acero laminado sobre rodamiento de bolas de alta resistencia, de 4000 mm de diámetro, apta para el desplazamiento de vehículos de hasta 4500 mm de longitud, 2450 kg de peso máximo y 600 kg de peso por rueda, con equipo eléctrico de maniobra, panel de control y motor para alimentación trifásica a 230/400 V y 50 Hz de frecuencia, con protección térmica, aislamiento clase F, grado de protección IP55, de 0,36 kW de potencia, con control con mando a distancia. Colocación por debajo del nivel del suelo.
Criterio de valoración económica: El precio no incluye la obra civil ni las instalaciones de suministro eléctrico y de desagüe del foso.
Incluye: Montaje, conexionado y comprobación de su correcto funcionamiento.
Criterio de medición de proyecto: Número de unidades previstas, según documentación gráfica de Proyecto.
Criterio de medición de obra: Se medirá el número de unidades realmente ejecutadas según especificaciones de Proyecto.

| Código | Ud | Descripción | Rendimiento | Precio | Importe |
|---|---|---|---|---|---|
| mt39plg010a | Ud | Plataforma giratoria, para uso interior, de chapa lagrimada de acero galvanizado y estructura de perfiles de acero laminado sobre rodamiento de bolas de alta resistencia, de 4000 mm de diámetro, apta para el desplazamiento de vehículos de hasta 4500 mm de longitud, 2450 kg de peso máximo y 600 kg de peso por rueda, con equipo eléctrico de maniobra, panel de control y motor para alimentación trifásica a 230/400 V y 50 Hz de frecuencia, con protección térmica, aislamiento clase F, grado de protección IP55, de 0,36 kW de potencia, para colocar por debajo del nivel del suelo. (material) | 1.000 | 12600.00 | 12600.00 |
| mt39plg015 | Ud | Mando a distancia por radiofrecuencia, para control de la plataforma giratoria. (material) | 1.000 | 50.00 | 50.00 |
| mo016 | h | Oficial 1ª instalador de aparatos elevadores. (mano de obra) | 8.000 | 23.74 | 189.92 |
| mo085 | h | Ayudante instalador de aparatos elevadores. (mano de obra) | 8.000 | 21.90 | 175.20 |
| % | % | Costes directos complementarios | 2 % | 13015.12 | 260.30 |
|  |  | Costes directos |  |  | 13275.42 |
