# Accesorio para tubo de acero negro

- Propiedad del archivo: CYPE INGENIEROS, S.A.
- Formato: FIEBDC-3/2002
- Divisa: EUR
- Costes indirectos: 3.00 %
- IVA: 21.00 %

## I Instalaciones

### IW Soportes, tubos y accesorios para fluidos

#### IWA De acero

**IWA105** Ud Accesorio para tubo de acero negro.
Manguito de fundición maleable, clase A, con rosca, de 1/8" de diámetro, en ambos extremos, acabado color negro.
Incluye: Replanteo. Colocación.
Criterio de medición de proyecto: Número de unidades previstas, según documentación gráfica de Proyecto.
Criterio de medición de obra: Se medirá el número de unidades realmente ejecutadas según especificaciones de Proyecto.

| Código | Ud | Descripción | Rendimiento | Precio | Importe |
|---|---|---|---|---|---|
| mt08afm010aa | Ud | Manguito de fundición maleable, clase A, con rosca, de 1/8" de diámetro, en ambos extremos, acabado color negro, según UNE-EN 10242. (material) | 1.000 | 1.32 | 1.32 |
| mo008 | h | Oficial 1ª fontanero. (mano de obra) | 0.157 | 23.74 | 3.73 |
| mo107 | h | Ayudante fontanero. (mano de obra) | 0.157 | 21.90 | 3.44 |
| % | % | Costes directos complementarios | 2 % | 8.49 | 0.17 |
|  |  | Costes directos |  |  | 8.66 |
