# Compresor de aire de pistón

- Propiedad del archivo: CYPE INGENIEROS, S.A.
- Formato: FIEBDC-3/2002
- Divisa: EUR
- Costes indirectos: 3.00 %
- IVA: 21.00 %

## I Instalaciones

### IX Aire comprimido y gases medicinales

#### IXO Compresores de aire

**IXO020** Ud Compresor de aire de pistón.
Compresor de aire de pistón de aluminio, con transmisión por correa, insonorizado, de dos etapas, presión máxima de trabajo 11 bar, con motor eléctrico de 3 kW de potencia, para alimentación trifásica a 400 V, para un caudal de 553 l/min, presión acústica de 69 dBA a 4 m de distancia, de 580x750x710 mm, con sistema de enfriamiento, pies de apoyo, válvulas, presostato, manómetro, filtro y panel de control.
Criterio de valoración económica: El precio no incluye el depósito.
Incluye: Colocación. Conexionado y comprobación de su correcto funcionamiento.
Criterio de medición de proyecto: Número de unidades previstas, según documentación gráfica de Proyecto.
Criterio de medición de obra: Se medirá el número de unidades realmente ejecutadas según especificaciones de Proyecto.

| Código | Ud | Descripción | Rendimiento | Precio | Importe |
|---|---|---|---|---|---|
| mt43cac140aa | Ud | Compresor de aire de pistón de aluminio, con transmisión por correa, insonorizado, de dos etapas, presión máxima de trabajo 11 bar, con motor eléctrico de 3 kW de potencia, para alimentación trifásica a 400 V, para un caudal de 553 l/min, presión acústica de 69 dBA a 4 m de distancia, de 580x750x710 mm, con sistema de enfriamiento, pies de apoyo, válvulas, presostato, manómetro, filtro y panel de control. (material) | 1.000 | 4226.63 | 4226.63 |
| mo008 | h | Oficial 1ª fontanero. (mano de obra) | 0.850 | 22.74 | 19.33 |
| mo107 | h | Ayudante fontanero. (mano de obra) | 0.850 | 20.98 | 17.83 |
| % | % | Costes directos complementarios | 2 % | 4263.79 | 85.28 |
|  |  | Costes directos |  |  | 4349.07 |
