# Compresor de aire de tornillo

- Propiedad del archivo: CYPE INGENIEROS, S.A.
- Formato: FIEBDC-3/2002
- Divisa: EUR
- Costes indirectos: 3.00 %
- IVA: 21.00 %

## I Instalaciones

### IX Aire comprimido y gases medicinales

#### IXO Compresores de aire

**IXO040** Ud Compresor de aire de tornillo.
Compresor de aire de tornillo, con transmisión por correa, insonorizado, presión máxima de trabajo 8 bar, con motor eléctrico de 5,5 kW de potencia, para alimentación trifásica a 400 V, para un caudal de 846 l/min, presión acústica de 64 dBA a 4 m de distancia, de 720x850x980 mm, con sistema de enfriamiento, válvulas, panel de control con pantalla LCD y cuadro eléctrico con arrancador estrella-triángulo.
Criterio de valoración económica: El precio no incluye el depósito.
Incluye: Colocación. Conexionado y comprobación de su correcto funcionamiento.
Criterio de medición de proyecto: Número de unidades previstas, según documentación gráfica de Proyecto.
Criterio de medición de obra: Se medirá el número de unidades realmente ejecutadas según especificaciones de Proyecto.

| Código | Ud | Descripción | Rendimiento | Precio | Importe |
|---|---|---|---|---|---|
| mt43cac330aa | Ud | Compresor de aire de tornillo, con transmisión por correa, insonorizado, presión máxima de trabajo 8 bar, con motor eléctrico de 5,5 kW de potencia, para alimentación trifásica a 400 V, para un caudal de 846 l/min, presión acústica de 64 dBA a 4 m de distancia, de 720x850x980 mm, con sistema de enfriamiento, válvulas, panel de control con pantalla LCD y cuadro eléctrico con arrancador estrella-triángulo. (material) | 1.000 | 8706.75 | 8706.75 |
| mo008 | h | Oficial 1ª fontanero. (mano de obra) | 0.950 | 22.74 | 21.60 |
| mo107 | h | Ayudante fontanero. (mano de obra) | 0.950 | 20.98 | 19.93 |
| % | % | Costes directos complementarios | 2 % | 8748.28 | 174.97 |
|  |  | Costes directos |  |  | 8923.25 |
