# Aislamiento acústico a ruido aéreo y de impacto de suelos flotantes, con láminas de polietileno

- Propiedad del archivo: CYPE INGENIEROS, S.A.
- Formato: FIEBDC-3/2002
- Divisa: EUR
- Costes indirectos: 3.00 %
- IVA: 21.00 %

## N Aislamientos e impermeabilizaciones

### NB Aislamientos acústicos

#### NBL Suelos flotantes

**NBL020** m² Aislamiento acústico a ruido aéreo y de impacto de suelos flotantes, con láminas de polietileno.
Aislamiento acústico a ruido aéreo y de impacto de suelos flotantes, realizado con láminas mejoradas de espuma de polietileno reticulado TROCELLEN HIS Plus 3MM DLw 22dB "TROCELLEN", de 3 mm de espesor, con un film de polietileno, dispuestas con solape entre ellas y desolidarización perimetral realizada con banda elástica autoadhesiva de espuma de polietileno reticulado, TROCELLEN BANDA PERIMETRAL 5MM (ADH) "TROCELLEN", de 150 mm de anchura y 5 mm de espesor; preparado para recibir una base de pavimento de mortero u hormigón. Incluso banda elástica autoadhesiva de espuma de polietileno reticulado, TROCELLEN BANDA DE UNIÓN 3MM (ADH) "TROCELLEN", para la unión y fijación de láminas aislantes.
Incluye: Limpieza y preparación de la superficie soporte. Colocación del aislamiento. Corte del aislamiento. Sellado de juntas y uniones.
Criterio de medición de proyecto: Superficie medida según documentación gráfica de Proyecto.
Criterio de medición de obra: Se medirá la superficie realmente ejecutada según especificaciones de Proyecto.

| Código | Ud | Descripción | Rendimiento | Precio | Importe |
|---|---|---|---|---|---|
| mt16ptr110da | m² | Lámina mejorada de espuma de polietileno reticulado TROCELLEN HIS Plus 3MM DLw 22dB "TROCELLEN", de 3 mm de espesor, con un film de polietileno; proporcionando una reducción del nivel global de presión de ruido de impactos de 22 dB y una reducción del nivel global ponderado de presión de ruido aéreo de 5,8 dBA. (material) | 1.150 | 2.00 | 2.30 |
| mt16ptr120d | m | Banda elástica autoadhesiva de espuma de polietileno reticulado, TROCELLEN BANDA PERIMETRAL 5MM (ADH) "TROCELLEN", de 150 mm de anchura y 5 mm de espesor, para la desolidarización perimetral en encuentros con elementos verticales. (material) | 1.050 | 0.85 | 0.89 |
| mt16ptr120a | m | Banda elástica autoadhesiva de espuma de polietileno reticulado, TROCELLEN BANDA DE UNIÓN 3MM (ADH) "TROCELLEN", de 70 mm de anchura y 3 mm de espesor, para la unión y fijación de láminas aislantes. (material) | 0.050 | 0.55 | 0.03 |
| mt27wav020a | m | Cinta adhesiva de pintor, de 25 mm de anchura. (material) | 0.170 | 0.10 | 0.02 |
| mo054 | h | Oficial 1ª montador de aislamientos. (mano de obra) | 0.050 | 22.74 | 1.14 |
| mo101 | h | Ayudante montador de aislamientos. (mano de obra) | 0.050 | 21.02 | 1.05 |
| % | % | Costes directos complementarios | 2 % | 5.43 | 0.11 |
|  |  | Costes directos |  |  | 5.54 |
