# Aislamiento acústico a ruido aéreo y de impacto bajo suelos de madera y laminados, con complejos multicapa

- Propiedad del archivo: CYPE INGENIEROS, S.A.
- Formato: FIEBDC-3/2002
- Divisa: EUR
- Costes indirectos: 3.00 %
- IVA: 21.00 %

## N Aislamientos e impermeabilizaciones

### NB Aislamientos acústicos

#### NBM Suelos de madera y laminados

**NBM021** m² Aislamiento acústico a ruido aéreo y de impacto bajo suelos de madera y laminados, con complejos multicapa.
Aislamiento acústico a ruido aéreo y de impacto bajo suelos de madera y laminados, con complejos multicapa Texfon, "SOPREMA", de 3,4 mm de espesor, formados por un fieltro de poliéster no tejido y una lámina bituminosa, resistencia térmica 0,1 m²K/W, conductividad térmica 0,029 W/(mK) y rigidez dinámica inferior a 37 MN/m³ y desolidarización perimetral realizada con banda autoadhesiva flexible de espuma de polietileno reticulado de celdas cerradas Texfon Banda "SOPREMA", de 3 mm de espesor y 145 cm de anchura, de polietileno, densidad 20 kg/m³. Colocación en obra: a testa. Incluso cinta viscoelástica autoadhesiva, para sellado de juntas.
Criterio de valoración económica: El precio no incluye el suelo de madera o laminado.
Incluye: Limpieza y preparación de la superficie soporte. Colocación de la banda perimetral. Colocación del aislamiento sobre la superficie soporte. Corte del aislamiento. Sellado de juntas y uniones.
Criterio de medición de proyecto: Superficie medida según documentación gráfica de Proyecto.
Criterio de medición de obra: Se medirá la superficie realmente ejecutada según especificaciones de Proyecto.

| Código | Ud | Descripción | Rendimiento | Precio | Importe |
|---|---|---|---|---|---|
| mt16pts060d | m² | Complejo multicapa Texfon, "SOPREMA", de 3,4 mm de espesor, formado por un fieltro de poliéster no tejido y una lámina bituminosa, resistencia térmica 0,1 m²K/W, conductividad térmica 0,029 W/(mK) y rigidez dinámica inferior a 37 MN/m³; proporcionando una reducción del nivel global de presión de ruido de impactos de 21 dB y una reducción del nivel global ponderado de presión de ruido aéreo de 6 dBA. (material) | 1.050 | 3.25 | 3.41 |
| mt16pnc010a | m | Cinta viscoelástica autoadhesiva, con autoprotección de aluminio, de 50 mm de anchura y de 1,5 mm de espesor, para sellado de juntas. (material) | 0.400 | 0.80 | 0.32 |
| mt16pns030d | m | Banda autoadhesiva flexible de espuma de polietileno reticulado de celdas cerradas Texfon Banda "SOPREMA", de 3 mm de espesor y 145 cm de anchura, de polietileno, densidad 20 kg/m³, complemento para evitar puentes acústicos en encuentros verticales. (material) | 1.050 | 0.51 | 0.54 |
| mo054 | h | Oficial 1ª montador de aislamientos. (mano de obra) | 0.100 | 23.74 | 2.37 |
| mo101 | h | Ayudante montador de aislamientos. (mano de obra) | 0.100 | 21.94 | 2.19 |
| % | % | Costes directos complementarios | 2 % | 8.83 | 0.18 |
|  |  | Costes directos |  |  | 9.01 |
