# Sellado estanco de la junta entre la carpintería exterior y el paramento

- Propiedad del archivo: CYPE INGENIEROS, S.A.
- Formato: FIEBDC-3/2002
- Divisa: EUR
- Costes indirectos: 3.00 %
- IVA: 21.00 %

## N Aislamientos e impermeabilizaciones

### NE Estanqueidad

#### NEC Carpinterías

**NEC010** m Sellado estanco de la junta entre la carpintería exterior y el paramento.
Sellado estanco de la junta entre la carpintería exterior y el paramento de madera, por el exterior, con cinta autoadhesiva, de geotextil no tejido de polipropileno, con adhesivo acrílico sin disolventes y película de separación de papel siliconado, de 8,5 cm de anchura, apta para revestimiento posterior, con refuerzo en las esquinas mediante solapes o formando pliegues.
Incluye: Limpieza y preparación de la superficie. Corte de la cinta de sellado. Colocación de la cinta de sellado.
Criterio de medición de proyecto: Longitud medida según documentación gráfica de Proyecto.
Criterio de medición de obra: Se medirá la longitud realmente ejecutada según especificaciones de Proyecto.

| Código | Ud | Descripción | Rendimiento | Precio | Importe |
|---|---|---|---|---|---|
| mt15sbi140a | m | Cinta autoadhesiva, de geotextil no tejido de polipropileno, con adhesivo acrílico sin disolventes y película de separación de papel siliconado, de 8,5 cm de anchura, apta para revestimiento posterior, rango de temperatura de trabajo de -40 a 90°C, para aplicar en exteriores, suministrada en rollos de 30 m de longitud. (material) | 1.100 | 1.09 | 1.20 |
| mo101 | h | Ayudante montador de aislamientos. (mano de obra) | 0.060 | 21.02 | 1.26 |
| % | % | Costes directos complementarios | 2 % | 2.46 | 0.05 |
|  |  | Costes directos |  |  | 2.51 |
