# Lámina altamente transpirable, por el interior de fachada

- Propiedad del archivo: CYPE INGENIEROS, S.A.
- Formato: FIEBDC-3/2002
- Divisa: EUR
- Costes indirectos: 3.00 %
- IVA: 21.00 %

## N Aislamientos e impermeabilizaciones

### NE Estanqueidad

#### NEF Fachadas y medianerías

**NEF015** m² Lámina altamente transpirable, por el interior de fachada.
Lámina altamente transpirable, impermeable al agua de lluvia, de polipropileno, con armadura, Lit Light "WÜRTH", de 95 g/m², de 0,02 m de espesor de aire equivalente frente a la difusión de vapor de agua, según UNE-EN 1931, estanqueidad al agua clase W1 según UNE-EN 1928, permeabilidad al aire 0,02 m³/h·m² a 100 Pa, (Euroclase E-d2 de reacción al fuego, según UNE-EN 13501-1). Colocación en obra: con solapes, por el interior del cerramiento vertical. Incluso cinta adhesiva de doble cara Tapeplus "WÜRTH", para fijación a la superficie soporte y cinta autoadhesiva Eurasol Max "WÜRTH" para sellado de juntas.
Incluye: Limpieza y preparación de la superficie. Corte y preparación. Colocación y fijación de la lámina para el control del vapor. Corte de la cinta de sellado. Colocación de la cinta de sellado.
Criterio de medición de proyecto: Superficie medida según documentación gráfica de Proyecto.
Criterio de medición de obra: Se medirá la superficie realmente ejecutada según especificaciones de Proyecto.

| Código | Ud | Descripción | Rendimiento | Precio | Importe |
|---|---|---|---|---|---|
| mt15pdw010Eb | m² | Lámina altamente transpirable, impermeable al agua de lluvia, de polipropileno, con armadura, Lit Light "WÜRTH", de 95 g/m², de 0,02 m de espesor de aire equivalente frente a la difusión de vapor de agua, según UNE-EN 1931, estanqueidad al agua clase W1 según UNE-EN 1928, permeabilidad al aire 0,02 m³/h·m² a 100 Pa, (Euroclase E-d2 de reacción al fuego, según UNE-EN 13501-1), con resistencia a los rayos UV de 2 meses, suministrada en rollos de 1,50x50 m, según UNE-EN 13859-2. (material) | 1.150 | 3.05 | 3.51 |
| mt15pdw100d | m | Cinta adhesiva de doble cara Tapeplus "WÜRTH", con adhesivo acrílico, de 50 mm de anchura, con resistencia a los rayos UV, rango de temperatura de trabajo de -20 a 100°C, suministrada en rollos de 50 m de longitud. (material) | 5.000 | 1.12 | 5.60 |
| mt15pdw030d | m | Cinta autoadhesiva Eurasol Max "WÜRTH", de polipropileno, con adhesivo acrílico sin disolventes, armadura de poliéster y película de separación de papel siliconado, de 0,29 mm de espesor y 60 mm de anchura, rango de temperatura de trabajo de -40 a 100°C, para el sellado de láminas impermeabilizantes y para el control del vapor, suministrada en rollos de 25 m de longitud. (material) | 1.020 | 1.87 | 1.91 |
| op00gra020 |  | Grapadora de martillo. | 1.000 | 0.00 | 0.00 |
| mo054 | h | Oficial 1ª montador de aislamientos. (mano de obra) | 0.040 | 23.74 | 0.95 |
| mo101 | h | Ayudante montador de aislamientos. (mano de obra) | 0.020 | 21.94 | 0.44 |
| % | % | Costes directos complementarios | 2 % | 12.41 | 0.25 |
|  |  | Costes directos |  |  | 12.66 |
