# Aislamiento térmico de suelos radiantes, con paneles de fibras de madera

- Propiedad del archivo: CYPE INGENIEROS, S.A.
- Formato: FIEBDC-3/2002
- Divisa: EUR
- Costes indirectos: 3.00 %
- IVA: 21.00 %

## N Aislamientos e impermeabilizaciones

### NV Aislamientos térmicos de origen vegetal

#### NVL Suelos flotantes

**NVL010** m² Aislamiento térmico de suelos radiantes, con paneles de fibras de madera.
Aislamiento térmico de suelos radiantes, sobre forjado de panel contralaminado de madera (CLT), formado por panel aislante de capa única, de fibras de madera, de 120 mm de espesor y 1250x600 mm, de superficie lisa y mecanizado lateral recto, según UNE-EN 13171, resistencia térmica 3,1 m²K/W, conductividad térmica 0,039 W/(mK), densidad 140 kg/m³, colocado a tope, simplemente apoyado, previa colocación de barrera de vapor con estanqueidad al aire, de polietileno, de 0,20 mm de espesor y 188 g/m², de 145 m de espesor de aire equivalente frente a la difusión de vapor de agua, según UNE-EN 1931, permeabilidad al aire 0,03 m³/h·m² a 50 Pa, Euroclase E de reacción al fuego según UNE-EN 13501-1; preparado para recibir un sistema de suelo radiante, con capa de mortero. Incluso grapas, cola para el sellado de encuentros y cinta autoadhesiva para sellado de juntas.
Incluye: Limpieza y preparación de la superficie soporte. Sellado de encuentros. Colocación de la barrera de vapor. Corte de la cinta de sellado. Colocación de la cinta de sellado. Corte y preparación del aislamiento. Colocación del aislamiento.
Criterio de medición de proyecto: Superficie medida según documentación gráfica de Proyecto.
Criterio de medición de obra: Se medirá la superficie realmente ejecutada según especificaciones de Proyecto.

| Código | Ud | Descripción | Rendimiento | Precio | Importe |
|---|---|---|---|---|---|
| mt15pdr200a | m² | Barrera de vapor con estanqueidad al aire, de polietileno, de 0,2 mm de espesor y 188 g/m², de 145 m de espesor de aire equivalente frente a la difusión de vapor de agua, según UNE-EN 1931, permeabilidad al aire 0,03 m³/h·m² a 50 Pa, Euroclase E de reacción al fuego según UNE-EN 13501-1, rango de temperatura de trabajo de -40 a 80°C, suministrada en rollos de 1,50x25 m, según UNE-EN 13984. (material) | 1.120 | 2.03 | 2.27 |
| mt15pdr300aa | Ud | Grapa, de acero galvanizado, de 6 mm de altura; para la fijación de láminas para el control del vapor. (material) | 5.000 | 0.02 | 0.10 |
| mt15pdr050c | m | Cinta autoadhesiva, de polietileno, con adhesivo acrílico sin disolventes, armadura de polietileno y película de separación de papel siliconado, de 0,34 mm de espesor y 60 mm de anchura, rango de temperatura de trabajo de -40 a 80°C, para el sellado en los encuentros de los paneles y para la fijación y el sellado de láminas impermeabilizantes y para el control del vapor, suministrada en rollos de 25 m de longitud. (material) | 1.020 | 1.53 | 1.56 |
| mt15pdr310a | Ud | Cartucho de 310 ml de cola, a base de polímeros en dispersión acuosa, sin disolventes; para el sellado de láminas para el control del vapor. (material) | 0.170 | 14.08 | 2.39 |
| mt16bab090p | m² | Panel aislante de capa única, de fibras de madera, de 120 mm de espesor y 1250x600 mm, de superficie lisa y mecanizado lateral recto, según UNE-EN 13171, resistencia térmica 3,1 m²K/W, conductividad térmica 0,039 W/(mK), densidad 140 kg/m³, Euroclase E de reacción al fuego según UNE-EN 13501-1. (material) | 1.050 | 32.07 | 33.67 |
| op00gra020 |  | Grapadora de martillo. | 1.000 | 0.00 | 0.00 |
| mo054 | h | Oficial 1ª montador de aislamientos. (mano de obra) | 0.124 | 23.74 | 2.94 |
| mo101 | h | Ayudante montador de aislamientos. (mano de obra) | 0.102 | 21.94 | 2.24 |
| % | % | Costes directos complementarios | 2 % | 45.17 | 0.90 |
|  |  | Costes directos |  |  | 46.07 |
