# Piezas especiales para cubierta inclinada de tejas de hormigón

- Propiedad del archivo: CYPE INGENIEROS, S.A.
- Formato: FIEBDC-3/2002
- Divisa: EUR
- Costes indirectos: 3.00 %
- IVA: 21.00 %

## Q Cubiertas

### QU Componentes de cubiertas inclinadas y curvas

#### QUH De tejas de hormigón

**QUH032** Ud Piezas especiales para cubierta inclinada de tejas de hormigón.
Caballete de hormigón de 3 vías, color rojo, para tejas de hormigón, recibido con mortero de cemento, industrial, M-5; para cubierta inclinada.
Incluye: Colocación de las tejas con mortero.
Criterio de medición de proyecto: Número de unidades previstas, según documentación gráfica de Proyecto.
Criterio de medición de obra: Se medirá el número de unidades realmente ejecutadas según especificaciones de Proyecto.

| Código | Ud | Descripción | Rendimiento | Precio | Importe |
|---|---|---|---|---|---|
| mt13thh019a | Ud | Caballete de hormigón de 3 vías, color rojo, para tejas de hormigón, según UNE-EN 490. (material) | 1.000 | 20.86 | 20.86 |
| mt08aaa010a | m³ | Agua. (material) | 0.010 | 1.50 | 0.02 |
| mt09mif010ia | t | Mortero industrial para albañilería, de cemento, color gris, con aditivo hidrófugo, categoría M-5 (resistencia a compresión 5 N/mm²), suministrado en sacos, según UNE-EN 998-2. (material) | 0.056 | 57.48 | 3.22 |
| mo020 | h | Oficial 1ª construcción. (mano de obra) | 0.160 | 23.10 | 3.70 |
| mo113 | h | Peón ordinario construcción. (mano de obra) | 0.130 | 21.69 | 2.82 |
| % | % | Costes directos complementarios | 2 % | 30.62 | 0.61 |
|  |  | Costes directos |  |  | 31.23 |
