# Cobertura de bandejas de zinc. Sistema Junta Alzada "VMZINC"

- Propiedad del archivo: CYPE INGENIEROS, S.A.
- Formato: FIEBDC-3/2002
- Divisa: EUR
- Costes indirectos: 3.00 %
- IVA: 21.00 %

## Q Cubiertas

### QU Componentes de cubiertas inclinadas y curvas

#### QUZ De bandejas de zinc

**QUZ020** m² Cobertura de bandejas de zinc. Sistema Junta Alzada "VMZINC".
Cobertura de bandejas de zinc, "VMZINC", de 0,65 mm de espesor y 430 mm entre ejes, acabado natural, color gris claro, en cubierta inclinada, ventilada, con una pendiente del 5% al 20%. Sistema Junta Alzada "VMZINC", con unión longitudinal de las bandejas mediante junta alzada de engatillado doble de 25 mm de altura y unión transversal con resalte, colocadas sobre lámina drenante de estructura nodular, Delta "VMZINC", de polietileno de alta densidad (PEAD/HDPE), resistencia a la compresión 400 kN/m² según UNE-EN ISO 604, espesor 0,6 mm. Incluso accesorios para la fijación de bandejas de zinc entre sí y al soporte, accesorios para la resolución de uniones transversales.
Criterio de valoración económica: El precio no incluye la superficie soporte ni los puntos singulares y las piezas especiales de la cobertura.
Incluye: Preparación de la superficie soporte. Colocación de la lámina drenante. Corte, preparación y colocación de las bandejas. Fijación mecánica de las bandejas. Resolución de juntas transversales y longitudinales.
Criterio de medición de proyecto: Superficie medida en verdadera magnitud, según documentación gráfica de Proyecto, deduciendo los huecos de superficie mayor de 1 m².
Criterio de medición de obra: Se medirá, en verdadera magnitud, la superficie realmente ejecutada según especificaciones de Proyecto, deduciendo los huecos de superficie mayor de 1 m².

| Código | Ud | Descripción | Rendimiento | Precio | Importe |
|---|---|---|---|---|---|
| mt13ccw010aa | m² | Bandeja de zinc, "VMZINC", de 0,65 mm de espesor y 430 mm entre ejes, acabado natural, Natural Zinc, color gris claro, impermeable al agua, al vapor de agua y al aire. (material) | 1.000 | 25.50 | 25.50 |
| mt14gsp020c | m² | Lámina drenante de estructura nodular, Delta "VMZINC", de polietileno de alta densidad (PEAD/HDPE), resistencia a la compresión 400 kN/m² según UNE-EN ISO 604, espesor 0,6 mm, con nódulos de 8,6 mm de altura, volumen de aire entre nódulos 7,9 l/m² y masa nominal 0,58 kg/m². (material) | 1.050 | 5.00 | 5.25 |
| mt13ccz100b | Ud | Kit de accesorios, "VMZINC", para la fijación de las bandejas de zinc entre sí y al soporte, formado por: patillas fijas y móviles de acero inoxidable AISI 304, de 0,4 mm de espesor mínimo, según UNE-EN 10088-1 y clavos de acero galvanizado, según UNE-EN 10230-1. (material) | 1.000 | 5.00 | 5.00 |
| op00ciz010 |  | Cizalla. | 1.000 | 0.00 | 0.00 |
| op00roe010 |  | Roedora. | 1.000 | 0.00 | 0.00 |
| op00eng010 |  | Engatilladora manual para junta alzada de bandejas de zinc. | 1.000 | 0.00 | 0.00 |
| mo051 | h | Oficial 1ª montador de cerramientos industriales. (mano de obra) | 0.520 | 23.74 | 12.34 |
| mo098 | h | Ayudante montador de cerramientos industriales. (mano de obra) | 1.040 | 21.94 | 22.82 |
| % | % | Costes directos complementarios | 2 % | 70.91 | 1.42 |
|  |  | Costes directos |  |  | 72.33 |
