# Punto singular con perfil en revestimiento exterior con piezas cerámicas

- Propiedad del archivo: CYPE INGENIEROS, S.A.
- Formato: FIEBDC-3/2002
- Divisa: EUR
- Costes indirectos: 3.00 %
- IVA: 21.00 %

## R Revestimientos y trasdosados

### RA De piezas rígidas en paramentos verticales

#### RAX Puntos singulares

**RAX020** m Punto singular con perfil en revestimiento exterior con piezas cerámicas.
Esquina exterior con perfil de sección cuadrada de composite (WPC), color blanco, en revestimiento exterior con piezas cerámicas de 10 mm de espesor. SOPORTE: paramento vertical. COLOCACIÓN: con el mismo material que las piezas cerámicas.
Incluye: Replanteo. Corte del perfil. Colocación del perfil. Limpieza final.
Criterio de medición de proyecto: Longitud medida según documentación gráfica de Proyecto.
Criterio de medición de obra: Se medirá la longitud realmente ejecutada según especificaciones de Proyecto.

| Código | Ud | Descripción | Rendimiento | Precio | Importe |
|---|---|---|---|---|---|
| mt19awa120a | m | Perfil de sección cuadrada de composite (WPC), color blanco de 2,5 m de longitud, para la protección de esquinas exteriores en revestimientos con piezas cerámicas de 10 mm de espesor. (material) | 1.050 | 6.32 | 6.64 |
| op00sie030 |  | Sierra de disco de diamante, para mesa de trabajo, de corte húmedo. | 1.000 | 0.00 | 0.00 |
| mo024 | h | Oficial 1ª alicatador. (mano de obra) | 0.120 | 22.13 | 2.66 |
| % | % | Costes directos complementarios | 2 % | 9.30 | 0.19 |
|  |  | Costes directos |  |  | 9.49 |
