# Pintura termorreflectante sobre paramento exterior

- Propiedad del archivo: CYPE INGENIEROS, S.A.
- Formato: FIEBDC-3/2002
- Divisa: EUR
- Costes indirectos: 3.00 %
- IVA: 21.00 %

## R Revestimientos y trasdosados

### RK Pinturas, morteros y revestimientos para aislamiento térmico y acústico

#### RKF Pinturas termorreflectantes

**RKF010** m² Pintura termorreflectante sobre paramento exterior.
Aplicación manual de dos manos de pintura termorreflectante, color blanco, acabado mate, textura lisa, la primera mano diluida con un 10% de agua y la siguiente sin diluir, (rendimiento: 0,33 l/m² cada mano); previa aplicación de una mano de imprimación acrílica reguladora de la absorción, sobre paramento exterior de mortero.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 6.78 | 0.39 |
| mt27pij010a | l | Pintura termorreflectante para exterior, a base de copolímeros acrílicos y microesferas de cerámica, color blanco, acabado mate, textura lisa, conductividad térmica 0,056 W/(mK), con un índice de reflectancia solar (SRI) de 85,3, lavable, antimoho, impermeable al agua de lluvia y antihumedad; para aplicar con brocha, rodillo o pistola. (material) | 0.660 | 5.08 | 3.35 |
| op00tal020 |  | Taladro con batidora. | 1.000 | 0.00 | 0.00 |
| mo038 | h | Oficial 1ª pintor. (mano de obra) | 0.155 | 23.10 | 3.58 |
| mo076 | h | Ayudante pintor. (mano de obra) | 0.155 | 21.94 | 3.40 |
| % | % | Costes directos complementarios | 2 % | 10.72 | 0.21 |
|  |  | Costes directos |  |  | 10.93 |
