# Pintura plástica sobre suelo de garaje

- Propiedad del archivo: CYPE INGENIEROS, S.A.
- Formato: FIEBDC-3/2002
- Divisa: EUR
- Costes indirectos: 3.00 %
- IVA: 21.00 %

## R Revestimientos y trasdosados

### RO Pinturas para uso específico

#### ROO Garajes

**ROO015** m² Pintura plástica sobre suelo de garaje.
Aplicación manual de dos manos de pintura plástica Paviland Top AC "GRUPO PUMA", color Azul Mar 152, acabado mate, textura lisa, la primera mano diluida con un 10% de agua y la siguiente sin diluir, (rendimiento: 0,18 kg/m² cada mano); sobre suelo de garaje de hormigón.
Incluye: Limpieza general de la superficie soporte. Preparación de la mezcla. Aplicación de una mano de fondo y una mano de acabado.
Criterio de medición de proyecto: Superficie medida según documentación gráfica de Proyecto, con el mismo criterio que el soporte base.
Criterio de medición de obra: Se medirá la superficie realmente ejecutada según especificaciones de Proyecto, con el mismo criterio que el soporte base.

| Código | Ud | Descripción | Rendimiento | Precio | Importe |
|---|---|---|---|---|---|
| mt27pip030ce | kg | Pintura para interior, Paviland Top AC "GRUPO PUMA", monocomponente a base de resinas acrílicas puras dispersadas en medio acuoso y cargas minerales, sin disolventes, color Azul Mar 152, acabado mate, textura lisa, resistente a los rayos UV; para aplicar con brocha, rodillo o pistola. (material) | 0.360 | 4.51 | 1.62 |
| op00tal020 |  | Taladro con batidora. | 1.000 | 0.00 | 0.00 |
| mo038 | h | Oficial 1ª pintor. (mano de obra) | 0.100 | 23.10 | 2.31 |
| mo076 | h | Ayudante pintor. (mano de obra) | 0.100 | 21.94 | 2.19 |
| % | % | Costes directos complementarios | 2 % | 6.12 | 0.12 |
|  |  | Costes directos |  |  | 6.24 |
