# Tabica para falso techo registrable de placas de yeso laminado

- Propiedad del archivo: CYPE INGENIEROS, S.A.
- Formato: FIEBDC-3/2002
- Divisa: EUR
- Costes indirectos: 3.00 %
- IVA: 21.00 %

## R Revestimientos y trasdosados

### RT Falsos techos en interiores

#### RTD Registrables, de placas de yeso laminado

**RTD010** m Tabica para falso techo registrable de placas de yeso laminado.
Formación de tabica vertical en cambio de nivel de falso techo registrable, mediante placas de yeso laminado fijadas sobre perfiles metálicos, para cerrar un espacio de 20 cm de altura. Incluso pasta de agarre para la fijación de las placas y pasta y cinta para el tratamiento de juntas entre placas.
Incluye: Replanteo y trazado en los paramentos de la situación de la tabica. Presentación y corte de las piezas. Montaje de los perfiles. Colocación de las placas. Resolución de encuentros y puntos singulares. Tratamiento de juntas.
Criterio de medición de proyecto: Longitud medida según documentación gráfica de Proyecto.
Criterio de medición de obra: Se medirá la longitud realmente ejecutada según especificaciones de Proyecto.

| Código | Ud | Descripción | Rendimiento | Precio | Importe |
|---|---|---|---|---|---|
| mt12psg225 | m | Perfil de acero galvanizado, para la sustentación de tabica en falsos techos registrables. (material) | 2.100 | 2.21 | 4.64 |
| mt12psg010c | m² | Placa de yeso laminado A / UNE-EN 520 - 1200 / longitud / 18 / con los bordes longitudinales afinados. (material) | 0.224 | 5.52 | 1.24 |
| mt12psg035a | kg | Pasta de agarre, según UNE-EN 14496. (material) | 0.200 | 0.48 | 0.10 |
| mt12psg030a | kg | Pasta de juntas, según UNE-EN 13963. (material) | 0.400 | 0.99 | 0.40 |
| mt12psg040a | m | Cinta microperforada de papel, según UNE-EN 13963. (material) | 2.100 | 0.04 | 0.08 |
| mo015 | h | Oficial 1ª montador de falsos techos. (mano de obra) | 0.500 | 23.74 | 11.87 |
| mo082 | h | Ayudante montador de falsos techos. (mano de obra) | 0.500 | 21.94 | 10.97 |
| % | % | Costes directos complementarios | 2 % | 29.30 | 0.59 |
|  |  | Costes directos |  |  | 29.89 |
