# Falso techo continuo de losetas de corcho

- Propiedad del archivo: CYPE INGENIEROS, S.A.
- Formato: FIEBDC-3/2002
- Divisa: EUR
- Costes indirectos: 3.00 %
- IVA: 21.00 %

## R Revestimientos y trasdosados

### RT Falsos techos en interiores

#### RTO Continuos, de corcho

**RTO005** m² Falso techo continuo de losetas de corcho.
Falso techo continuo adosado, situado a una altura menor de 4 m, formado por losetas de corcho, de 600x300x4 mm, peso 2,166 kg/m², densidad 450 kg/m³, Euroclase Dfl-s1 de reacción al fuego según UNE-EN 13501-1, acabado natural. COLOCACIÓN: en interiores con masilla de poliuretano.
Incluye: Limpieza y preparación de la superficie soporte. Replanteo. Aplicación del adhesivo. Colocación de las losetas. Limpieza final.
Criterio de medición de proyecto: Superficie medida entre paramentos, según documentación gráfica de Proyecto, sin descontar huecos para instalaciones.
Criterio de medición de obra: Se medirá la superficie realmente ejecutada según especificaciones de Proyecto, sin descontar huecos para instalaciones.

| Código | Ud | Descripción | Rendimiento | Precio | Importe |
|---|---|---|---|---|---|
| mt29pco040c | m² | Loseta de corcho, de 600x300x4 mm, peso 2,166 kg/m², densidad 450 kg/m³, Euroclase Dfl-s1 de reacción al fuego según UNE-EN 13501-1, acabado natural. (material) | 1.050 | 23.92 | 25.12 |
| mt29cam040b | Ud | Cartucho de 310 cm³ de masilla de poliuretano, para fijación de losetas de corcho. (material) | 0.595 | 5.57 | 3.31 |
| mo015 | h | Oficial 1ª montador de falsos techos. (mano de obra) | 0.453 | 23.74 | 10.75 |
| mo082 | h | Ayudante montador de falsos techos. (mano de obra) | 0.453 | 21.94 | 9.94 |
| % | % | Costes directos complementarios | 2 % | 49.12 | 0.98 |
|  |  | Costes directos |  |  | 50.10 |
