# Inodoro adosado a pared, de porcelana sanitaria

- Propiedad del archivo: CYPE INGENIEROS, S.A.
- Formato: FIEBDC-3/2002
- Divisa: EUR
- Costes indirectos: 3.00 %
- IVA: 21.00 %

## S Señalización y equipamiento

### SA Aparatos sanitarios

#### SAI Inodoros

**SAI030** Ud Inodoro adosado a pared, de porcelana sanitaria.
Inodoro adosado a pared con salida para conexión horizontal o vertical, de porcelana sanitaria acabado vitrificado, color blanco acabado brillante, código de pedido T007701, serie Tesi "IDEAL STANDARD", con tecnología de descarga AquaBlade, con asiento y tapa de inodoro de baja altura, color blanco acabado brillante, código de pedido T352801, con codo para evacuación vertical del inodoro, código de pedido WW965742. Incluso elementos de fijación y silicona para sellado de juntas.
Incluye: Replanteo. Colocación y fijación del aparato. Montaje del desagüe. Conexión a la red de evacuación. Conexión a la red de agua fría. Comprobación de su correcto funcionamiento. Sellado de juntas.
Criterio de medición de proyecto: Número de unidades previstas, según documentación gráfica de Proyecto.
Criterio de medición de obra: Se medirá el número de unidades realmente colocadas según especificaciones de Proyecto.

| Código | Ud | Descripción | Rendimiento | Precio | Importe |
|---|---|---|---|---|---|
| mt30sti020a | Ud | Inodoro con salida para conexión horizontal o vertical, de porcelana sanitaria acabado vitrificado, color blanco acabado brillante, código de pedido T007701, serie Tesi "IDEAL STANDARD", de 365x555x400 mm, con tecnología de descarga AquaBlade, según UNE-EN 997, para adosar a la pared, con elementos de fijación. (material) | 1.000 | 232.00 | 232.00 |
| mt30sti011a | Ud | Asiento y tapa de inodoro de baja altura, color blanco acabado brillante, código de pedido T352801, serie Tesi, "IDEAL STANDARD". (material) | 1.000 | 63.00 | 63.00 |
| mt30ide005a | Ud | Codo para evacuación vertical del inodoro, código de pedido WW965742, "IDEAL STANDARD". (material) | 1.000 | 24.00 | 24.00 |
| mt30www005 | Ud | Cartucho de 300 ml de silicona ácida monocomponente, fungicida, para sellado de juntas en ambientes húmedos. (material) | 0.012 | 7.50 | 0.09 |
| op00ato010 |  | Atornillador. | 1.000 | 0.00 | 0.00 |
| op00mar010 |  | Martillo. | 1.000 | 0.00 | 0.00 |
| op00tal010 |  | Taladro. | 1.000 | 0.00 | 0.00 |
| mo008 | h | Oficial 1ª fontanero. (mano de obra) | 1.700 | 22.74 | 38.66 |
| % | % | Costes directos complementarios | 2 % | 357.75 | 7.16 |
|  |  | Costes directos |  |  | 364.91 |
