# Bastidor empotrado para inodoro suspendido

- Propiedad del archivo: CYPE INGENIEROS, S.A.
- Formato: FIEBDC-3/2002
- Divisa: EUR
- Costes indirectos: 3.00 %
- IVA: 21.00 %

## S Señalización y equipamiento

### SA Aparatos sanitarios

#### SAI Inodoros

**SAI100** Ud Bastidor empotrado para inodoro suspendido.
Bastidor tubular autoportante, premontado, regulable en altura hasta 150 mm, acabado con imprimación antioxidante, para inodoro suspendido, código de pedido 616042, "OLI", probado para una carga de 400 kg, con fijaciones, soporte para inodoro y tubo de desagüe regulable en profundidad con adaptador para 90 y 110 mm de diámetro. Instalación empotrada en tabique de placas de yeso.
Incluye: Replanteo. Colocación y fijación. Conexión a la red de evacuación. Comprobación de su correcto funcionamiento.
Criterio de medición de proyecto: Número de unidades previstas, según documentación gráfica de Proyecto.
Criterio de medición de obra: Se medirá el número de unidades realmente colocadas según especificaciones de Proyecto.

| Código | Ud | Descripción | Rendimiento | Precio | Importe |
|---|---|---|---|---|---|
| mt30oli076f | Ud | Bastidor tubular autoportante, premontado, regulable en altura hasta 150 mm, acabado con imprimación antioxidante, para inodoro suspendido, código de pedido 616042, "OLI", probado para una carga de 400 kg, con fijaciones, soporte para inodoro y tubo de desagüe regulable en profundidad con adaptador para 90 y 110 mm de diámetro, para empotrar en tabique de placas de yeso. (material) | 1.000 | 219.44 | 219.44 |
| op00tal010 |  | Taladro. | 1.000 | 0.00 | 0.00 |
| op00ato010 |  | Atornillador. | 1.000 | 0.00 | 0.00 |
| mo008 | h | Oficial 1ª fontanero. (mano de obra) | 0.500 | 22.74 | 11.37 |
| % | % | Costes directos complementarios | 2 % | 230.81 | 4.62 |
|  |  | Costes directos |  |  | 235.43 |
