# Cisterna empotrada para inodoro de suelo

- Propiedad del archivo: CYPE INGENIEROS, S.A.
- Formato: FIEBDC-3/2002
- Divisa: EUR
- Costes indirectos: 3.00 %
- IVA: 21.00 %

## S Señalización y equipamiento

### SA Aparatos sanitarios

#### SAI Inodoros

**SAI110** Ud Cisterna empotrada para inodoro de suelo.
Cisterna ligera para empotrar en muro de fábrica y pulsador mecánico de doble accionamiento. Instalación empotrada en muro de fábrica.
Incluye: Replanteo. Colocación y fijación de la cisterna. Conexión a la red de agua fría. Montaje de accesorios y complementos. Comprobación de su correcto funcionamiento.
Criterio de medición de proyecto: Número de unidades previstas, según documentación gráfica de Proyecto.
Criterio de medición de obra: Se medirá el número de unidades realmente colocadas según especificaciones de Proyecto.

| Código | Ud | Descripción | Rendimiento | Precio | Importe |
|---|---|---|---|---|---|
| mt30ips025c | Ud | Cisterna ligera para empotrar en muro de fábrica, con anclajes, llave de regulación de 1/2" premontada, mecanismo de descarga de 3/6 litros y elementos de conexión a alimentación y desagüe, para inodoro de pie. (material) | 1.000 | 225.60 | 225.60 |
| mt30ips030a | Ud | Pulsador mecánico de doble accionamiento, con embellecedor, para cisterna empotrada. (material) | 1.000 | 32.00 | 32.00 |
| op00tal010 |  | Taladro. | 1.000 | 0.00 | 0.00 |
| op00ato010 |  | Atornillador. | 1.000 | 0.00 | 0.00 |
| mo008 | h | Oficial 1ª fontanero. (mano de obra) | 1.000 | 23.74 | 23.74 |
| % | % | Costes directos complementarios | 2 % | 281.34 | 5.63 |
|  |  | Costes directos |  |  | 286.97 |
