# Sumidero

- Propiedad del archivo: CYPE INGENIEROS, S.A.
- Formato: FIEBDC-3/2002
- Divisa: EUR
- Costes indirectos: 3.00 %
- IVA: 21.00 %

## U Urbanización interior de la parcela

### UP Piscinas

#### UPM Complementos para vaso de piscina

**UPM020** Ud Sumidero.
Sumidero cuadrado de piscina, de resinas de poliéster reforzadas con fibra de vidrio, de 515x515 mm, acabado con gel-coat, de salida horizontal de 110 mm de diámetro, con rejilla plana de acero inoxidable AISI 316L.
Incluye: Montaje, conexionado y comprobación de su correcto funcionamiento.
Criterio de medición de proyecto: Número de unidades previstas, según documentación gráfica de Proyecto.
Criterio de medición de obra: Se medirá el número de unidades realmente ejecutadas según especificaciones de Proyecto.

| Código | Ud | Descripción | Rendimiento | Precio | Importe |
|---|---|---|---|---|---|
| mt47ped051a | Ud | Sumidero cuadrado de piscina, de resinas de poliéster reforzadas con fibra de vidrio, de 515x515 mm, acabado con gel-coat, de salida horizontal de 110 mm de diámetro, con rejilla plana de acero inoxidable AISI 316L. (material) | 1.000 | 1230.93 | 1230.93 |
| mo008 | h | Oficial 1ª fontanero. (mano de obra) | 0.500 | 23.74 | 11.87 |
| mo107 | h | Ayudante fontanero. (mano de obra) | 0.500 | 21.90 | 10.95 |
| % | % | Costes directos complementarios | 2 % | 1253.75 | 25.08 |
|  |  | Costes directos |  |  | 1278.83 |
