# Manguito pasamuros

- Propiedad del archivo: CYPE INGENIEROS, S.A.
- Formato: FIEBDC-3/2002
- Divisa: EUR
- Costes indirectos: 3.00 %
- IVA: 21.00 %

## U Urbanización interior de la parcela

### UP Piscinas

#### UPM Complementos para vaso de piscina

**UPM050** Ud Manguito pasamuros.
Manguito pasamuros de resinas termoplásticas de ABS, de 50 mm de diámetro y 300 mm de longitud, color blanco.
Incluye: Colocación.
Criterio de medición de proyecto: Número de unidades previstas, según documentación gráfica de Proyecto.
Criterio de medición de obra: Se medirá el número de unidades realmente ejecutadas según especificaciones de Proyecto.

| Código | Ud | Descripción | Rendimiento | Precio | Importe |
|---|---|---|---|---|---|
| mt47ped090b | Ud | Manguito pasamuros de resinas termoplásticas de ABS, de 50 mm de diámetro y 300 mm de longitud, color blanco. (material) | 1.000 | 17.17 | 17.17 |
| mo008 | h | Oficial 1ª fontanero. (mano de obra) | 0.150 | 23.74 | 3.56 |
| mo107 | h | Ayudante fontanero. (mano de obra) | 0.150 | 21.90 | 3.29 |
| % | % | Costes directos complementarios | 2 % | 24.02 | 0.48 |
|  |  | Costes directos |  |  | 24.50 |
