# Ascensor acuático "METALU"

- Propiedad del archivo: CYPE INGENIEROS, S.A.
- Formato: FIEBDC-3/2002
- Divisa: EUR
- Costes indirectos: 3.00 %
- IVA: 21.00 %

## U Urbanización interior de la parcela

### UP Piscinas

#### UPS Ascensores acuáticos

**UPS010** Ud Ascensor acuático "METALU".
Ascensor acuático eléctrico, móvil, S-400 "METALU", de acero inoxidable AISI 316, con 120 kg de capacidad de carga y un desplazamiento vertical del asiento de 1,1 m, formado por base con contrapeso, cuatro ruedas para su desplazamiento, dos de ellas giratorias, dos apoyos delanteros y dos apoyos traseros, soporte vertical prismático y mástil con brazo pivotante con asiento desmontable de PVC.
Incluye: Posicionado del ascensor acuático en su lugar de colocación. Conexionado con la red de equipotencialidad.
Criterio de medición de proyecto: Número de unidades previstas, según documentación gráfica de Proyecto.
Criterio de medición de obra: Se medirá el número de unidades realmente ejecutadas según especificaciones de Proyecto.

| Código | Ud | Descripción | Rendimiento | Precio | Importe |
|---|---|---|---|---|---|
| mt39aae030a | Ud | Ascensor acuático eléctrico, móvil, S-400 "METALU", de acero inoxidable AISI 316, con 120 kg de capacidad de carga y un desplazamiento vertical del asiento de 1,1 m, formado por base con contrapeso, cuatro ruedas para su desplazamiento, dos de ellas giratorias, dos apoyos delanteros y dos apoyos traseros, soporte vertical prismático y mástil con brazo pivotante con asiento desmontable de PVC; con actuador eléctrico de 24 V, caja de control, batería eléctrica, pulsador de parada de emergencia, mecanismos para conexión equipotencial y mando por cable, grado de protección IP65; para la accesibilidad autónoma de personas con movilidad reducida a la piscina. (material) | 1.000 | 7470.00 | 7470.00 |
| mo041 | h | Oficial 1ª construcción de obra civil. (mano de obra) | 1.000 | 23.10 | 23.10 |
| mo087 | h | Ayudante construcción de obra civil. (mano de obra) | 1.000 | 21.94 | 21.94 |
| % | % | Costes directos complementarios | 2 % | 7515.04 | 150.30 |
|  |  | Costes directos |  |  | 7665.34 |
