# Ascensor acuático "METALU"

- Propiedad del archivo: CYPE INGENIEROS, S.A.
- Formato: FIEBDC-3/2002
- Divisa: EUR
- Costes indirectos: 3.00 %
- IVA: 21.00 %

## U Urbanización interior de la parcela

### UP Piscinas

#### UPS Ascensores acuáticos

**UPS010** Ud Ascensor acuático "METALU".
Ascensor acuático hidráulico, móvil, PK "METALU", de acero inoxidable AISI 316, con 150 kg de capacidad de carga y un desplazamiento vertical del asiento de 1,06 m, formado por soporte metálico, unido a un cilindro con una estructura soporte tubular en U en su extremo, unida a su vez a un asiento desmontable de PVC, con capacidad de desplazamiento vertical y giro; introducción del soporte en casquillo metálico fijado con resina epoxi-acrilato, en taladro previamente ejecutado en el borde de la piscina.
Incluye: Posicionado del ascensor acuático en su lugar de colocación. Replanteo del taladro. Ejecución del taladro. Relleno del taladro con resina. Inserción del casquillo. Colocación del ascensor acuático. Conexionado con las redes de conducción de agua y de equipotencialidad.
Criterio de medición de proyecto: Número de unidades previstas, según documentación gráfica de Proyecto.
Criterio de medición de obra: Se medirá el número de unidades realmente ejecutadas según especificaciones de Proyecto.

| Código | Ud | Descripción | Rendimiento | Precio | Importe |
|---|---|---|---|---|---|
| mt39aah020a | Ud | Ascensor acuático hidráulico, móvil, PK "METALU", de acero inoxidable AISI 316, con 150 kg de capacidad de carga y un desplazamiento vertical del asiento de 1,06 m, formado por soporte metálico, unido a un cilindro con una estructura soporte tubular en U en su extremo, unida a su vez a un asiento desmontable de PVC, con capacidad de desplazamiento vertical y giro, con casquillo metálico, mecanismos para conexión equipotencial, pistón, válvula de 3 vías y conexión a la toma de agua, requiriendo una presión de entre 3,5 y 5,5 kg/m²; para la accesibilidad autónoma de personas con movilidad reducida a la piscina. (material) | 1.000 | 3745.00 | 3745.00 |
| mt26wur060a | Ud | Cartucho a base de resina epoxi-acrilato, de dos componentes, de 420 ml, con cánula mezcladora. (material) | 0.500 | 30.22 | 15.11 |
| op00tal010 |  | Taladro. | 1.000 | 0.00 | 0.00 |
| op00ato010 |  | Atornillador. | 1.000 | 0.00 | 0.00 |
| mo041 | h | Oficial 1ª construcción de obra civil. (mano de obra) | 1.250 | 23.10 | 28.88 |
| mo087 | h | Ayudante construcción de obra civil. (mano de obra) | 1.250 | 21.94 | 27.43 |
| % | % | Costes directos complementarios | 2 % | 3816.42 | 76.33 |
|  |  | Costes directos |  |  | 3892.75 |
