# Pavimento drenante, con rejilla alveolar y árido

- Propiedad del archivo: CYPE INGENIEROS, S.A.
- Formato: FIEBDC-3/2002
- Divisa: EUR
- Costes indirectos: 3.00 %
- IVA: 21.00 %

## U Urbanización interior de la parcela

### UX Pavimentos exteriores

#### UXR Drenantes

**UXR200** m² Pavimento drenante, con rejilla alveolar y árido.
Pavimento drenante, para tráfico peatonal, con una resistencia a compresión de 400 N/mm² y una capacidad drenante de 16,2 l/(m²·min), formado por capa de nivelación compactada de arena con granulometría de 0 a 5 mm de diámetro, limpia, de 10 cm de espesor, rejilla alveolar de polietileno de alta densidad (HDPE), de 160x120x3 cm, color blanco, con geotextil de polipropileno incorporado en una de sus caras y capa de relleno de grava caliza seleccionada de machaqueo, color, con granulometría de 4 a 8 mm de diámetro, de 5 cm de espesor cubriendo la rejilla alveolar.
Incluye: Transporte y descarga del material a pie de tajo. Extendido y compactación de la capa de drenaje. Extendido y compactación de la capa de nivelación. Replanteo y corte de las rejillas alveolares. Disposición de las rejillas alveolares. Extendido y compactación de la capa de relleno.
Criterio de medición de proyecto: Superficie medida según documentación gráfica de Proyecto.
Criterio de medición de obra: Se medirá la superficie realmente ejecutada según especificaciones de Proyecto.

| Código | Ud | Descripción | Rendimiento | Precio | Importe |
|---|---|---|---|---|---|
| mt01ara010a | m³ | Arena con granulometría de 0 a 5 mm de diámetro, limpia. (material) | 0.100 | 14.30 | 1.43 |
| mt18rap010j | m² | Rejilla alveolar de polietileno de alta densidad (HDPE), de 160x120x3 cm, color blanco, con geotextil de polipropileno incorporado en una de sus caras, para estabilización de pavimentos drenantes con árido. (material) | 1.050 | 19.77 | 20.76 |
| mt01arp030b | m³ | Grava caliza seleccionada de machaqueo, color, con granulometría de 4 a 8 mm de diámetro. (material) | 0.050 | 19.66 | 0.98 |
| mq01pan070b | h | Mini pala cargadora sobre neumáticos, de 52 kW/1 m³ kW. (maquinaria) | 0.022 | 36.80 | 0.81 |
| mq02rod010d | h | Bandeja vibrante de guiado manual, de 300 kg, anchura de trabajo 70 cm, reversible. (maquinaria) | 0.024 | 7.16 | 0.17 |
| op00amo010 |  | Amoladora o radial. | 1.000 | 0.00 | 0.00 |
| mo041 | h | Oficial 1ª construcción de obra civil. (mano de obra) | 0.100 | 23.10 | 2.31 |
| mo087 | h | Ayudante construcción de obra civil. (mano de obra) | 0.200 | 21.94 | 4.39 |
| mo040 | h | Oficial 1ª jardinero. (mano de obra) | 0.150 | 23.10 | 3.47 |
| mo086 | h | Ayudante jardinero. (mano de obra) | 0.300 | 21.94 | 6.58 |
| % | % | Costes directos complementarios | 2 % | 40.90 | 0.82 |
|  |  | Costes directos |  |  | 41.72 |
