# Ensayo Blower Door

- Propiedad del archivo: CYPE INGENIEROS, S.A.
- Formato: FIEBDC-3/2002
- Divisa: EUR
- Costes indirectos: 3.00 %
- IVA: 21.00 %

## X Control de calidad y ensayos

### XF Eficiencia energética

#### XFB Blower Door

**XFB010** Ud Ensayo Blower Door.
Ensayo Blower Door, para medir el volumen de infiltraciones de aire, en vivienda unifamiliar de hasta 100 m² de superficie útil y puerta exterior con una altura de hasta 250 cm y una anchura de hasta 125 cm, durante la ejecución de la obra, una vez cerrada la envolvente, método 2 según UNE-EN ISO 9972.
Criterio de valoración económica: El precio no incluye el informe de resultados.
Incluye: Desplazamiento a obra del ventilador Blower Door. Montaje del ventilador en la puerta exterior de la vivienda. Realización del ensayo. Sellado de todas las aberturas intencionadas realizadas en la envolvente del edificio. Desmontaje del ventilador.
Criterio de medición de proyecto: Ensayo a realizar, según documentación del Plan de control de calidad.

| Código | Ud | Descripción | Rendimiento | Precio | Importe |
|---|---|---|---|---|---|
| mt49reh010aaa | Ud | Ensayo Blower Door, para medir el volumen de infiltraciones de aire, en vivienda unifamiliar de hasta 100 m² de superficie útil y puerta exterior con una altura de hasta 250 cm y una anchura de hasta 125 cm, durante la ejecución de la obra, una vez cerrada la envolvente, método 2 según UNE-EN ISO 9972. (material) | 1.000 | 450.00 | 450.00 |
| % | % | Costes directos complementarios | 2 % | 450.00 | 9.00 |
|  |  | Costes directos |  |  | 459.00 |
