# Ensayo destructivo de perfiles laminados

- Propiedad del archivo: CYPE INGENIEROS, S.A.
- Formato: FIEBDC-3/2002
- Divisa: EUR
- Costes indirectos: 3.00 %
- IVA: 21.00 %

## X Control de calidad y ensayos

### XM Estructuras metálicas

#### XMP Perfiles laminados

**XMP010** Ud Ensayo destructivo de perfiles laminados.
Ensayos a realizar en laboratorio acreditado en el área técnica correspondiente, sobre una muestra de perfil laminado para uso en estructura metálica, tomada en obra, para la determinación de las siguientes características: doblado a 180°, según UNE-EN ISO 7438; geometría de la sección y desviación de la masa. Incluso desplazamiento a obra e informe de resultados.
Incluye: Desplazamiento a obra. Toma de muestras. Realización de ensayos. Redacción de informe de los resultados de los ensayos realizados.
Criterio de medición de proyecto: Ensayo a realizar, según documentación del Plan de control de calidad.

| Código | Ud | Descripción | Rendimiento | Precio | Importe |
|---|---|---|---|---|---|
| mt49des010 | Ud | Repercusión de desplazamiento a obra para la toma de muestras. (material) | 1.000 | 0.74 | 0.74 |
| mt49pma020 | Ud | Toma en obra de muestras de perfil laminado en estructura metálica, cuyo peso no exceda de 50 kg. (material) | 1.000 | 32.02 | 32.02 |
| mt49pma080 | Ud | Ensayo de doblado a 180° sobre una muestra de perfil laminado en estructura metálica, según UNE-EN ISO 7438. (material) | 1.000 | 24.34 | 24.34 |
| mt49pma120 | Ud | Ensayo de comprobación de la geometría de la sección y desviación de la masa de una muestra de perfil laminado en estructura metálica. (material) | 1.000 | 75.57 | 75.57 |
| mt49pma030 | Ud | Informe de resultados de los ensayos realizados sobre una muestra de perfil laminado en estructura metálica. (material) | 1.000 | 96.06 | 96.06 |
| % | % | Costes directos complementarios | 2 % | 228.73 | 4.57 |
|  |  | Costes directos |  |  | 233.30 |
