# Ensayo "in situ" sobre muro de tierras ya construido

- Propiedad del archivo: CYPE INGENIEROS, S.A.
- Formato: FIEBDC-3/2002
- Divisa: EUR
- Costes indirectos: 3.00 %
- IVA: 21.00 %

## X Control de calidad y ensayos

### XT Tierras y áridos

#### XTT Tierras para construcción de muros

**XTT020** Ud Ensayo "in situ" sobre muro de tierras ya construido.
Ensayos "in situ" sobre muro de tierras ya construido, para la determinación de las siguientes características: densidad y humedad según ASTM D2922 y ASTM D3017.
Incluye: Desplazamiento a obra. Toma de muestras. Realización de ensayos. Redacción de informe de los resultados de los ensayos realizados.
Criterio de medición de proyecto: Ensayo a realizar, según documentación del Plan de control de calidad.

| Código | Ud | Descripción | Rendimiento | Precio | Importe |
|---|---|---|---|---|---|
| mt49tim070 | Ud | Ensayo para determinar la densidad y la humedad "in situ" por el método de isótopos radiactivos, según ASTM D2922 y ASTM D3017. (material) | 1.000 | 80.60 | 80.60 |
| % | % | Costes directos complementarios | 2 % | 80.60 | 1.61 |
|  |  | Costes directos |  |  | 82.21 |
