# Plataforma en voladizo para descarga de materiales en planta

- Propiedad del archivo: CYPE INGENIEROS, S.A.
- Formato: FIEBDC-3/2002
- Divisa: EUR
- Costes indirectos: 3.00 %
- IVA: 21.00 %

## Y Seguridad y salud

### YC Sistemas de protección colectiva

#### YCM Escaleras, marquesinas, pasarelas y plataformas

**YCM060** Ud Plataforma en voladizo para descarga de materiales en planta.
Plataforma metálica en voladizo fija, para descarga de materiales en planta, de 1,80 m de ancho y 1,56 m de largo, con barandillas y puertas de seguridad abatibles, para una carga máxima admitida de 1.500 kg, amortizable en 150 usos, fijada al forjado mediante anclajes y puntales metálicos telescópicos.
Criterio de medición de proyecto: Número de unidades previstas, según Estudio o Estudio Básico de Seguridad y Salud.
Criterio de medición de obra: Se medirá el número de unidades realmente colocadas según especificaciones de Estudio o Estudio Básico de Seguridad y Salud.

| Código | Ud | Descripción | Rendimiento | Precio | Importe |
|---|---|---|---|---|---|
| mt50spa090a | Ud | Plataforma metálica en voladizo, fija, para descarga de materiales en planta, de 1,80 m de anchura y 1,56 m de longitud, con barandillas y puertas de seguridad abatibles, para una carga máxima admitida de 1.500 kg y una velocidad máxima de descenso de la carga, suspendida y transportada por la grúa, no superior a 0,20 m/s. (material) | 0.007 | 720.00 | 5.04 |
| mt50spa081a | Ud | Puntal metálico telescópico, de hasta 3 m de altura. (material) | 0.040 | 19.25 | 0.77 |
| mt07ala011j | kg | Pletina de acero laminado UNE-EN 10025 S275JR, para aplicaciones estructurales. Trabajada y montada en taller, para colocar en obra. (material) | 0.100 | 2.42 | 0.24 |
| mt11aka200 | Ud | Varilla roscada. (material) | 8.000 | 0.80 | 6.40 |
| mt07aav040a | Ud | Tuerca y arandela de acero cincado 4,8 según UNE-EN ISO 898-2, de 16 mm de diámetro. (material) | 16.000 | 0.37 | 5.92 |
| mo119 | h | Oficial 1ª Seguridad y Salud. (mano de obra) | 0.200 | 23.10 | 4.62 |
| mo120 | h | Peón Seguridad y Salud. (mano de obra) | 0.200 | 21.69 | 4.34 |
| % | % | Costes directos complementarios | 2 % | 27.33 | 0.55 |
|  |  | Costes directos |  |  | 27.88 |
