# Garrafa de gel hidroalcohólico virucida

- Propiedad del archivo: CYPE INGENIEROS, S.A.
- Formato: FIEBDC-3/2002
- Divisa: EUR
- Costes indirectos: 3.00 %
- IVA: 21.00 %

## Y Seguridad y salud

### YV Seguridad frente al contagio de COVID-19

#### YVG Productos virucidas

**YVG020** Ud Garrafa de gel hidroalcohólico virucida.
Garrafa de gel hidroalcohólico, bactericida y virucida Quilosa Health "QUILOSA", de 5 l de capacidad, para la desinfección de manos.
Criterio de medición de proyecto: Número de unidades previstas, según documentación gráfica de Proyecto.
Criterio de medición de obra: Se medirá el número de unidades realmente ejecutadas según especificaciones de Proyecto.

| Código | Ud | Descripción | Rendimiento | Precio | Importe |
|---|---|---|---|---|---|
| mt50pqd020a | Ud | Garrafa de gel hidroalcohólico, bactericida y virucida Quilosa Health "QUILOSA", de 5 l de capacidad, para la desinfección de manos, tipo TP1 según UNE-EN 14476. (material) | 1.000 | 49.38 | 49.38 |
| % | % | Costes directos complementarios | 2 % | 49.38 | 0.99 |
|  |  | Costes directos |  |  | 50.37 |
