# Paralización del equipo completo para atornillado de pilotes roscados metálicos "KRINNER"

- Propiedad del archivo: CYPE Ingenieros S.A.
- Formato: FIEBDC-3/2016
- Programa: Generador de precios de la construcción. CYPE Ingenieros, S.A.
- Fecha: 21/05/2024
- Divisa: EUR
- Costes indirectos: 3 %
- IVA: 21 %

## C Cimentaciones

### CP Profundas

#### CPR Pilotes roscados

**CPR032** h Paralización del equipo completo para atornillado de pilotes roscados metálicos "KRINNER".
Paralización del equipo completo autopropulsado sobre cadenas "KRINNER" durante los trabajos de atornillado de pilotes roscados metálicos, por causas ajenas a la empresa suministradora.
Criterio de medición de proyecto: Tiempo estimado.
Criterio de medición de obra: Amortización en forma de alquiler por horas, según condiciones definidas en el contrato suscrito con la empresa suministradora.

| Código | Ud | Descripción | Rendimiento | Precio | Importe |
|---|---|---|---|---|---|
| mq03pir110 | Ud | Paralización del equipo completo autopropulsado sobre cadenas "KRINNER" durante los trabajos de atornillado de pilotes roscados metálicos, por causas ajenas a la empresa suministradora. (maquinaria) | 1 | 154.08 | 154.080 |
| % | % | Costes directos complementarios | 2 % | 154.080 | 3.082 |
|  |  | Costes directos |  |  | 157.162 |
