# Pilote roscado metálico con forma de tornillo "KRINNER"

- Propiedad del archivo: CYPE Ingenieros S.A.
- Formato: FIEBDC-3/2016
- Programa: Generador de precios de la construcción. CYPE Ingenieros, S.A.
- Fecha: 21/05/2024
- Divisa: EUR
- Costes indirectos: 3 %
- IVA: 21 %

## C Cimentaciones

### CP Profundas

#### CPR Pilotes roscados

**CPR033** Ud Pilote roscado metálico con forma de tornillo "KRINNER".
Pilote roscado metálico con forma de tornillo M89x1300 - M24 "KRINNER", reutilizable, con capacidad de carga máxima a compresión de 80 kN, con fuste de tubo de acero galvanizado de 88,90 mm de diámetro exterior y 1300 mm de longitud, y pletina hexagonal con taladro central, para apoyo de elemento estructural en pilote roscado metálico, atornillado directamente en suelo de arcilla dura con perforación previa.
Incluye: Replanteo y trazado del eje del pilote. Perforación previa. Acoplamiento del pilote al equipo de atornillado. Atornillado del pilote. Desacoplamiento del pilote del equipo de atornillado. Replanteo, marcado y corte de la parte sobrante del pilote roscado.
Criterio de medición de proyecto: Número de unidades previstas, según documentación gráfica de Proyecto.
Criterio de medición de obra: Se medirá el número de unidades realmente ejecutadas según especificaciones de Proyecto.

| Código | Ud | Descripción | Rendimiento | Precio | Importe |
|---|---|---|---|---|---|
| mt07pir011ddw | Ud | Pilote roscado metálico con forma de tornillo M89x1300 - M24 "KRINNER", reutilizable, con capacidad de carga máxima a compresión de 80 kN, con fuste de tubo de acero galvanizado de 88,9 mm de diámetro exterior y 1300 mm de longitud, y pletina hexagonal con taladro central, para apoyo de elemento estructural en pilote roscado metálico, según UNE-EN ISO 1461. (material) | 1 | 115.5 | 115.500 |
| mq03pir070 | h | Equipo completo autopropulsado sobre cadenas "KRINNER" para atornillado de pilotes roscados. (maquinaria) | 0.07 | 69.62 | 4.873 |
| mo042 | h | Oficial 1ª estructurista. (mano de obra) | 0.1 | 23.03 | 2.303 |
| mo089 | h | Ayudante estructurista. (mano de obra) | 0.1 | 21.86 | 2.186 |
| % | % | Costes directos complementarios | 2 % | 124.862 | 2.497 |
|  |  | Costes directos |  |  | 127.359 |

Residuos:
- colocación: mt07pir011ddw; factor de residuo 1

## Recursos

**mt07pir011ddw** Ud Pilote roscado metálico con forma de tornillo M89x1300 - M24 "KRINNER"
Datos técnicos: Coste energético 288.650 MJ; Emisión de CO2 29.440 kg; Código LER 17 04 05; Masa del elemento 11.5 kg; Volumen 0.005476 m3
