# Paralización del equipo completo para atornillado de pilotes roscados metálicos

- Propiedad del archivo: CYPE Ingenieros S.A.
- Formato: FIEBDC-3/2016
- Programa: Generador de precios de la construcción. CYPE Ingenieros, S.A.
- Fecha: 23/01/2025
- Divisa: EUR
- Costes indirectos: 3 %
- IVA: 21 %

## C Cimentaciones

### CP Profundas

#### CPR Pilotes roscados

**CPR002** h Paralización del equipo completo para atornillado de pilotes roscados metálicos.
Paralización del equipo completo para atornillado de pilotes roscados metálicos, por causas ajenas a la empresa constructora, tales como falta de instrucciones, falta de prestaciones previstas, o fallos de recepción en los materiales.
Criterio de medición de proyecto: Tiempo estimado.
Criterio de medición de obra: Amortización en forma de alquiler por horas, según condiciones definidas en el contrato suscrito con la empresa suministradora.

| Código | Ud | Descripción | Rendimiento | Precio | Importe |
|---|---|---|---|---|---|
| mq03pir020 | Ud | Paralización del equipo completo durante los trabajos de atornillado de pilotes roscados metálicos, por causas ajenas a la empresa suministradora. (maquinaria) | 1 | 154.08 | 154.080 |
| % | % | Costes directos complementarios | 2 % | 154.080 | 3.082 |
|  |  | Costes directos |  |  | 157.162 |
