# Apertura de hueco en muro de mampostería

- Propiedad del archivo: CYPE Ingenieros S.A.
- Formato: FIEBDC-3/2016
- Programa: Generador de precios de la construcción. CYPE Ingenieros, S.A.
- Fecha: 26/06/2025
- Divisa: EUR
- Costes indirectos: 3 %
- IVA: 21 %

## D Demoliciones

### DE Estructuras

#### DEC Cantería

**DEC041** m³ Apertura de hueco en muro de mampostería.
Apertura de hueco en muro de mampostería de piedra granítica, con medios manuales, sin afectar a la estabilidad del muro, y carga mecánica sobre camión o contenedor.
Criterio de valoración económica: El precio incluye el corte previo del contorno del hueco, pero no incluye el montaje y desmontaje del apeo del hueco ni la colocación de dinteles.
Incluye: Replanteo del hueco en el paramento. Corte previo del contorno del hueco. Demolición del elemento. Fragmentación de los escombros en piezas manejables. Retirada y acopio de escombros. Limpieza de los restos de obra. Carga mecánica de escombros sobre camión o contenedor.
Criterio de medición de proyecto: Volumen medido según documentación gráfica de Proyecto.
Criterio de medición de obra: Se medirá el volumen realmente demolido según especificaciones de Proyecto.

| Código | Ud | Descripción | Rendimiento | Precio | Importe |
|---|---|---|---|---|---|
| mq01ret010 | h | Miniretrocargadora sobre neumáticos de 15 kW. (maquinaria) | 0.154 | 45.86 | 7.062 |
| mo113 | h | Peón ordinario construcción. (mano de obra) | 2.503 | 21.69 | 54.290 |
| mo112 | h | Peón especializado construcción. (mano de obra) | 2.503 | 22.05 | 55.191 |
| % | % | Costes directos complementarios | 2 % | 116.543 | 2.331 |
|  |  | Costes directos |  |  | 118.874 |

Residuos:
- demolición: ruo010413 Residuos del corte y serrado de piedra distintos de los mencionados en el código 01 04 07. (componente de residuo); rendimiento 2600 kg; Código LER 01 04 13; Masa del elemento 1 kg; Volumen 0.000667 m3
