# Demolición de zuncho, nervio "in situ" o viga de hormigón armado

- Propiedad del archivo: CYPE Ingenieros S.A.
- Formato: FIEBDC-3/2016
- Programa: Generador de precios de la construcción. CYPE Ingenieros, S.A.
- Fecha: 24/01/2025
- Divisa: EUR
- Costes indirectos: 3 %
- IVA: 21 %

## D Demoliciones

### DE Estructuras

#### DEH Hormigón

**DEH050** m³ Demolición de zuncho, nervio "in situ" o viga de hormigón armado.
Demolición de nervio "in situ" de hormigón armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 5 | 4.57 | 22.850 |
| mq05pdm110 | h | Compresor portátil diesel media presión 10 m³/min. (maquinaria) | 2.5 | 7.75 | 19.375 |
| mq08sol010 | h | Equipo de oxicorte, con acetileno como combustible y oxígeno como comburente. (maquinaria) | 1.1 | 8.25 | 9.075 |
| mo019 | h | Oficial 1ª soldador. (mano de obra) | 1.1 | 23.41 | 25.751 |
| mo112 | h | Peón especializado construcción. (mano de obra) | 5 | 22.05 | 110.250 |
| mo113 | h | Peón ordinario construcción. (mano de obra) | 4 | 21.69 | 86.760 |
| % | % | Costes directos complementarios | 2 % | 274.061 | 5.481 |
|  |  | Costes directos |  |  | 279.542 |

Residuos:
- demolición: ruo170101 Hormigón (hormigones, morteros y prefabricados). (componente de residuo); rendimiento 2300 kg; Código LER 17 01 01; Masa del elemento 1 kg; Volumen 0.000667 m3
- demolición: ruo170203 Plástico. (componente de residuo); rendimiento 0.03 kg; Código LER 17 02 03; Masa del elemento 1 kg; Volumen 0.001667 m3
- demolición: ruo170405 Hierro y acero. (componente de residuo); rendimiento 150 kg; Código LER 17 04 05; Masa del elemento 1 kg; Volumen 0.000476 m3
