# Demolición de cerramiento de fachada de fábrica de bloques de vidrio moldeado

- Propiedad del archivo: CYPE Ingenieros S.A.
- Formato: FIEBDC-3/2016
- Programa: Generador de precios de la construcción. CYPE Ingenieros, S.A.
- Fecha: 02/07/2024
- Divisa: EUR
- Costes indirectos: 3 %
- IVA: 21 %

## D Demoliciones

### DF Fachadas

#### DFF Fábricas

**DFF040** m² Demolición de cerramiento de fachada de fábrica de bloques de vidrio moldeado.
Demolición de cerramiento de fachada formado por fábrica de bloques de vidrio moldeado de 40 mm de espesor, con medios manuales, sin afectar a la estabilidad de los elementos constructivos contiguos, y carga manual sobre camión o contenedor.
Incluye: Demolición del elemento. Fragmentación de los escombros en piezas manejables. Retirada y acopio de escombros. Limpieza de los restos de obra. Carga manual de escombros sobre camión o contenedor.
Criterio de medición de proyecto: Superficie medida según documentación gráfica de Proyecto.
Criterio de medición de obra: Se medirá la superficie realmente demolida según especificaciones de Proyecto.

| Código | Ud | Descripción | Rendimiento | Precio | Importe |
|---|---|---|---|---|---|
| mo113 | h | Peón ordinario construcción. (mano de obra) | 0.359 | 20.78 | 7.460 |
| % | % | Costes directos complementarios | 2 % | 7.460 | 0.149 |
|  |  | Costes directos |  |  | 7.609 |

Residuos:
- demolición: ruo170101 Hormigón (hormigones, morteros y prefabricados). (componente de residuo); rendimiento 12 kg; Código LER 17 01 01; Masa del elemento 1 kg; Volumen 0.000667 m3
- demolición: ruo170202 Vidrio. (componente de residuo); rendimiento 54.74 kg; Código LER 17 02 02; Masa del elemento 1 kg; Volumen 0.001 m3
