# Tornillo con rotura de puente térmico en fachadas ETICS

- Propiedad del archivo: CYPE Ingenieros S.A.
- Formato: FIEBDC-3/2016
- Programa: Generador de precios de la construcción. CYPE Ingenieros, S.A.
- Fecha: 02/07/2024
- Divisa: EUR
- Costes indirectos: 3 %
- IVA: 21 %

## F Fachadas y particiones

### FS Fachadas ETICS

#### FSX Anclajes

**FSX005** Ud Tornillo con rotura de puente térmico en fachadas ETICS.
Tornillo de nylon reforzado con fibra de vidrio y arandela de EPDM, de 8 mm de diámetro y 55 mm de longitud, con rotura de puente térmico, carga máxima 5 kg, para fijación de elemento a el aislamiento térmico de poliestireno extruido (XPS) en fachadas ETICS.
Incluye: Replanteo. Colocación del elemento. Limpieza del polvo resultante.
Criterio de medición de proyecto: Número de unidades previstas, según documentación gráfica de Proyecto.
Criterio de medición de obra: Se medirá el número de unidades realmente ejecutadas según especificaciones de Proyecto.

| Código | Ud | Descripción | Rendimiento | Precio | Importe |
|---|---|---|---|---|---|
| mt26aaa040a | Ud | Tornillo de nylon reforzado con fibra de vidrio y arandela de EPDM, de 8 mm de diámetro y 55 mm de longitud, con rotura de puente térmico, carga máxima 5 kg. (material) | 1 | 0.4 | 0.400 |
| mo112 | h | Peón especializado construcción. (mano de obra) | 0.005 | 21.12 | 0.106 |
| % | % | Costes directos complementarios | 2 % | 0.506 | 0.010 |
|  |  | Costes directos |  |  | 0.516 |
