# Burlete autoadhesivo, de aluminio

- Propiedad del archivo: CYPE Ingenieros S.A.
- Formato: FIEBDC-3/2016
- Programa: Generador de precios de la construcción. CYPE Ingenieros, S.A.
- Fecha: 26/06/2025
- Divisa: EUR
- Costes indirectos: 3 %
- IVA: 21 %

## H Remates y ayudas

### HD Perfiles decorativos

#### HDO Perfiles para puertas

**HDO010** m Burlete autoadhesivo, de aluminio.
Burlete autoadhesivo, de aluminio anodizado, con superficie lisa, de 40 mm de anchura y 15 mm de altura. COLOCACIÓN: sobre el pavimento y enrasado con la puerta.
Incluye: Preparación de la superficie soporte. Replanteo. Corte y preparación. Colocación y fijación.
Criterio de medición de proyecto: Longitud medida según documentación gráfica de Proyecto. No se ha incrementado la medición por roturas y recortes, ya que en la descomposición se ha considerado un 5% más de piezas.
Criterio de medición de obra: Se medirá la longitud realmente ejecutada según especificaciones de Proyecto.

| Código | Ud | Descripción | Rendimiento | Precio | Importe |
|---|---|---|---|---|---|
| mt18jpc130b | m | Burlete autoadhesivo, de aluminio anodizado, con superficie lisa, de 40 mm de anchura y 15 mm de altura, para colocar sobre el pavimento y enrasado con la puerta. (material) | 1.05 | 28.16 | 29.568 |
| mo023 | h | Oficial 1ª solador. (mano de obra) | 0.05 | 23.1 | 1.155 |
| % | % | Costes directos complementarios | 2 % | 30.723 | 0.614 |
|  |  | Costes directos |  |  | 31.337 |

Residuos:
- colocación: mt18jpc130b; factor de residuo 0.024

## Recursos

**mt18jpc130b** m Burlete autoadhesivo
Datos técnicos: Coste energético 35.065 MJ; Emisión de CO2 2.630 kg; Código LER 17 04 02; Masa del elemento 0.3 kg; Volumen 0.0002 m3
Residuos:
- embalaje: re170203 Plástico. (componente de residuo); rendimiento 0.008 kg; Código LER 17 02 03; Masa del elemento 1 kg; Volumen 0.001667 m3
