# Derivación para línea frigorífica

- Propiedad del archivo: CYPE Ingenieros S.A.
- Formato: FIEBDC-3/2016
- Programa: Generador de precios de la construcción. CYPE Ingenieros, S.A.
- Fecha: 26/05/2025
- Divisa: EUR
- Costes indirectos: 3 %
- IVA: 21 %

## I Instalaciones

### IB Sistemas de climatización

#### IBG Sistema VRF (LG)

**IBG150** Ud Derivación para línea frigorífica.
Kit de derivación de línea frigorífica, formado por dos juntas, una para la línea de líquido y otra para la línea de gas, con capacidad frigorífica aguas abajo inferior o igual a 16 kW, modelo ARBLN01621 "LG".
Incluye: Conexionado.
Criterio de medición de proyecto: Número de unidades previstas, según documentación gráfica de Proyecto.
Criterio de medición de obra: Se medirá el número de unidades realmente ejecutadas según especificaciones de Proyecto.

| Código | Ud | Descripción | Rendimiento | Precio | Importe |
|---|---|---|---|---|---|
| mt42lgc121a | Ud | Kit de derivación de línea frigorífica, formado por dos juntas, una para la línea de líquido y otra para la línea de gas, con capacidad frigorífica aguas abajo inferior o igual a 16 kW, modelo ARBLN01621 "LG". (material) | 1 | 112 | 112.000 |
| mo005 | h | Oficial 1ª instalador de climatización. (mano de obra) | 0.05 | 23.74 | 1.187 |
| mo104 | h | Ayudante instalador de climatización. (mano de obra) | 0.05 | 21.9 | 1.095 |
| % | % | Costes directos complementarios | 2 % | 114.282 | 2.286 |
|  |  | Costes directos |  |  | 116.568 |
