# Derivación para línea frigorífica de líquido y de gas, para sistema VRV-5, para gas R-32

- Propiedad del archivo: CYPE Ingenieros S.A.
- Formato: FIEBDC-3/2016
- Programa: Generador de precios de la construcción. CYPE Ingenieros, S.A.
- Fecha: 02/07/2024
- Divisa: EUR
- Costes indirectos: 3 %
- IVA: 21 %

## I Instalaciones

### IB Sistemas de climatización

#### IBY Sistema VRV (Daikin)

**IBY160** Ud Derivación para línea frigorífica de líquido y de gas, para sistema VRV-5, para gas R-32.
Derivación de línea frigorífica formada por conjunto de dos juntas Refnet, una para la línea de líquido y otra para la línea de gas, para sistema VRV-5 (Volumen de Refrigerante Variable), para gas R-32, modelo KHRA22M65T "DAIKIN", con índice máximo de conexión de unidades interiores de 650.
Incluye: Conexionado.
Criterio de medición de proyecto: Número de unidades previstas, según documentación gráfica de Proyecto.
Criterio de medición de obra: Se medirá el número de unidades realmente ejecutadas según especificaciones de Proyecto.

| Código | Ud | Descripción | Rendimiento | Precio | Importe |
|---|---|---|---|---|---|
| mt42dai602a | Ud | Conjunto de dos juntas Refnet, una para la línea de líquido y otra para la línea de gas, para sistema VRV-5 (Volumen de Refrigerante Variable), para gas R-32, modelo KHRA22M65T "DAIKIN", con índice máximo de conexión de unidades interiores de 650. (material) | 1 | 286 | 286.000 |
| mo005 | h | Oficial 1ª instalador de climatización. (mano de obra) | 0.05 | 22.74 | 1.137 |
| mo104 | h | Ayudante instalador de climatización. (mano de obra) | 0.05 | 20.98 | 1.049 |
| % | % | Costes directos complementarios | 2 % | 288.186 | 5.764 |
|  |  | Costes directos |  |  | 293.950 |
