# Grupo de impulsión para colector

- Propiedad del archivo: CYPE Ingenieros S.A.
- Formato: FIEBDC-3/2016
- Programa: Generador de precios de la construcción. CYPE Ingenieros, S.A.
- Fecha: 02/07/2024
- Divisa: EUR
- Costes indirectos: 3 %
- IVA: 21 %

## I Instalaciones

### IC Calefacción, refrigeración, climatización y A.C.S.

#### ICE Emisores por agua para calefacción y refrigeración

**ICE160** Ud Grupo de impulsión para colector.
Unidad de control de la temperatura de impulsión a punto fijo (temperatura constante), varimatic F "SCHÜTZ", dimensiones 302x186x93 mm, presión máxima de trabajo 6 bar, formada por bomba de circulación electrónica Wilo Para 25/6 SC, con caudal máximo 3,2 m³/h, 6,7 m.c.a., 130 mm de longitud, conexiones roscadas de 1 1/2" y alimentación a 230 V, válvula termostática para regulación de la temperatura de impulsión, limitador de temperatura y termómetro. Totalmente montado, conexionado y probado.
Incluye: Colocación y fijación del grupo de impulsión al colector. Conexionado eléctrico de la bomba de circulación.
Criterio de medición de proyecto: Número de unidades previstas, según documentación gráfica de Proyecto.
Criterio de medición de obra: Se medirá el número de unidades realmente ejecutadas según especificaciones de Proyecto.

| Código | Ud | Descripción | Rendimiento | Precio | Importe |
|---|---|---|---|---|---|
| mt38stz450a | Ud | Unidad de control de la temperatura de impulsión a punto fijo (temperatura constante), varimatic F "SCHÜTZ", dimensiones 302x186x93 mm, presión máxima de trabajo 6 bar, formada por bomba de circulación electrónica Wilo Para 25/6 SC, con caudal máximo 3,2 m³/h, 6,7 m.c.a., 130 mm de longitud, conexiones roscadas de 1 1/2" y alimentación a 230 V, válvula termostática para regulación de la temperatura de impulsión, limitador de temperatura y termómetro. (material) | 1 | 814.28 | 814.280 |
| mo004 | h | Oficial 1ª calefactor. (mano de obra) | 0.2 | 22.74 | 4.548 |
| mo103 | h | Ayudante calefactor. (mano de obra) | 0.2 | 20.98 | 4.196 |
| % | % | Costes directos complementarios | 2 % | 823.024 | 16.460 |
|  |  | Costes directos |  |  | 839.484 |
